# Reparació de paviment amb MBC a diverses carreteres de la xarxa local de la Diputació de Tarragona. Any 2021.

- Propietat de l'arxiu: RIB Spain
- Format: FIEBDC-3/2016
- Programa: Presto 18.04
- Tipus: pressupost
- Data dels preus: 23/07/1998
- Divisa: EUR
- Codi: P08-2021 (07/12/1994)
Import: 858919.44

## 01 REFORÇ FERM
Import: 460746.27

### 01.01 Ctra. TP-7101 De la Falset a Bellmunt del Priorat
Import: 24572.83

**E0633** m2 Fresat paviment mbc fins 6 cm
926.1 m2 × 3.67 = 3398.79
Fresada del paviment existent de m.b.c. fins a una profunditat màxima de 6 cm., inclòs càrrega i transport a l'abocador, cànon d'abocament, i neteja de la superfície fresada.

| Codi | Ut | Descripció | Rendiment | Preu | Import |
|---|---|---|---|---|---|
| O0101 | h | Cap de colla (mà d'obra) | 0.013 | 20.6 | 0.27 |
| O0110 | h | Peó (mà d'obra) | 0.025 | 16.75 | 0.42 |
| M0242 | h | Fresadora (maquinària; 13/03/2019) | 0.013 | 133.009122 | 1.73 |
| M0212B | h | Camió de trabuc de 20 t (maquinària) | 0.013 | 37.33 | 0.49 |
| M0220 | h | Escombradora autopropulsada (maquinària; 13/03/2019) | 0.013 | 42.145482 | 0.55 |
| %1613 | % | Despeses indirectes (13/03/2019) | 6 % | 3.46 | 0.21 |
|  |  | Total |  |  | 3.67 |

**E0612C** m2 Reg d'adherència amb emulsió termoadherent ECR-1d (dotació 0,4 kg/m2)
3293 m2 × 0.3 = 987.90
Reg d'adherència amb emulsió termoadherent, tipus ECR-1d, amb emulsió catiònica (dotació 0,4 kg/m2)

| Codi | Ut | Descripció | Rendiment | Preu | Import |
|---|---|---|---|---|---|
| O0102 | h | Oficial 1ª (mà d'obra) | 0.001 | 20.46 | 0.02 |
| O0110 | h | Peó | 0.001 | 16.75 | 0.02 |
| P0406 | kg | Emulsió termoadherent catiònica tipus ECR-1d (material) | 0.4 | 0.38 | 0.15 |
| M0217 | h | Camió cisterna reg asfàltic (maquinària; 12/01/2009) | 0.001 | 50.68584 | 0.05 |
| M0220 | h | Escombradora autopropulsada | 0.001 | 42.145482 | 0.04 |
| %1613 | % | Despeses indirectes | 6 % | 0.28 | 0.02 |
|  |  | Total |  |  | 0.3 |

| Amidament | Uts. | Llarg | Ample | Parcial |
|---|---|---|---|---|
|  | 1 | 500 | 6.3 | 3150.00 |
| aparcament | 1 | 65 | 2.2 | 143.00 |
| Subtotal |  |  |  | 3293.00 |
| Total |  |  |  | 3293 |

**E0603** t Paviment de MBC tipus AC16 surf S (S-12) (d= 2,45 t/m3)
403.4 t × 50.04 = 20186.14
Paviment de M.B.C. tipus AC16 surf S, estesa i compactada al 97 % de l'assaig marshall.

| Codi | Ut | Descripció | Rendiment | Preu | Import |
|---|---|---|---|---|---|
| O0101 | h | Cap de colla | 0.014 | 20.6 | 0.29 |
| O0110 | h | Peó | 0.063 | 16.75 | 1.06 |
| P0414 | t | M.B.C. tipus AC16 surf S en obra (material; 22/11/2016) | 1 | 43.48 | 43.48 |
| M0236 | h | Estenedora per a mescles (maquinària; 12/01/2009) | 0.009 | 70.661418 | 0.64 |
| M0239 | h | Corró de llanda metàl·lica (maquinària; 12/01/2009) | 0.009 | 41.56857 | 0.37 |
| M0237 | h | Piconadora de pneumàtics 15 t (maquinària; 12/01/2009) | 0.009 | 62.358006 | 0.56 |
| M0220 | h | Escombradora autopropulsada | 0.009 | 42.145482 | 0.38 |
| M0213 | h | Camió cisterna de 8 m3 (maquinària; 12/01/2009) | 0.009 | 47.997018 | 0.43 |
| %1613 | % | Despeses indirectes | 6 % | 47.21 | 2.83 |
|  |  | Total |  |  | 50.04 |

| Amidament | Uts. | Parcial |
|---|---|---|
|  | 385.875 | 385.88 |
| aparcament | 17.5175 | 17.52 |
| Subtotal |  | 403.40 |
| Total |  | 403.4 |

### 01.02 Ctra. TV-2001 De Figuerola del Camp al Pla de Santa Maria
Import: 85697.04

**E0633** m2 Fresat paviment mbc fins 6 cm
1153 m2 × 3.67 = 4231.51

| Amidament | Uts. | Llarg | Ample | Parcial |
|---|---|---|---|---|
| Del PK 0+000 al PK 2+009 | 2 | 30 | 6.3 | 378.00 |
| accesos | 8 | 7 | 5 | 280.00 |
| cuneta | 2 | 165 | 1.5 | 495.00 |
| Subtotal |  |  |  | 1153.00 |
| Total |  |  |  | 1153 |

**E0603** t Paviment de MBC tipus AC16 surf S (S-12) (d= 2,45 t/m3)
1550.45 t × 50.04 = 77584.52

| Amidament | Uts. | Parcial |
|---|---|---|
| Del PK 0+000 al PK 2+009 | 1550.44575 | 1550.45 |
| accesos |  |  |
| Subtotal |  | 1550.45 |
| Total |  | 1550.45 |

**E0612C** m2 Reg d'adherència amb emulsió termoadherent ECR-1d (dotació 0,4 kg/m2)
12936.7 m2 × 0.3 = 3881.01

| Amidament | Uts. | Llarg | Ample | Alt | Parcial |
|---|---|---|---|---|---|
| Del PK 0+000 al PK 2+009 | 1 | 2009 | 6.3 | 1 | 12656.70 |
| accesos | 8 | 7 | 5 |  | 280.00 |
| Subtotal |  |  |  |  | 12936.70 |
| Total |  |  |  |  | 12936.7 |

### 01.03 Ctra. TV-2041 De N-340 a TV-2042 per Roda de Barà i Bonastre
Import: 60125.44

**E0633** m2 Fresat paviment mbc fins 6 cm
4131 m2 × 3.67 = 15160.77

| Amidament | Uts. | Llarg | Ample | Parcial |
|---|---|---|---|---|
| Encaixos laterals del PK 1+430 al PK 1+656 | 2 | 217 | 1.5 | 651.00 |
| Rotonda Roda de Barà al PK 1+660 | 1 | 110 | 9 | 990.00 |
| Entroncs rotonda | 5 | 12 | 15 | 900.00 |
| Encaixos laterals del PK 1+660 al PK 2+010 | 2 | 350 | 1.5 | 1050.00 |
| Pont sobre l'Autopista AP-7 | 1 | 60 | 9 | 540.00 |
| Subtotal |  |  |  | 4131.00 |
| Total |  |  |  | 4131 |

**E0603** t Paviment de MBC tipus AC16 surf S (S-12) (d= 2,45 t/m3)
856.65 t × 50.04 = 42866.77

| Amidament | Uts. | Parcial |
|---|---|---|
| Pont sobre la Autopista AP-7 del PK 1+430 al PK 1+656 | 239.2425 | 239.24 |
| Rotonda Roda de Barà al PK 1+660 | 121.275 | 121.28 |
| Entroncs rotonda | 110.25 | 110.25 |
| Sortida rotonda del PK 1+660 al PK 2+010 | 385.875 | 385.88 |
| Subtotal |  | 856.65 |
| Total |  | 856.65 |

**E0612C** m2 Reg d'adherència amb emulsió termoadherent ECR-1d (dotació 0,4 kg/m2)
6993 m2 × 0.3 = 2097.90

| Amidament | Uts. | Llarg | Ample | Parcial |
|---|---|---|---|---|
| Pont sobre la Autopista AP-7 del PK 1+430 al PK 1+656 | 1 | 217 | 9 | 1953.00 |
| Rotonda Roda de Barà al PK 1+660 | 1 | 110 | 9 | 990.00 |
| Entroncs rotonda | 5 | 12 | 15 | 900.00 |
| Sortida rotonda del PK 1+660 al PK 2+010 | 1 | 350 | 9 | 3150.00 |
| Subtotal |  |  |  | 6993.00 |
| Total |  |  |  | 6993 |

### 01.04 Ctra. TV-2043 D’Albinyana a la C-51
Import: 40904.85

**E0633** m2 Fresat paviment mbc fins 6 cm
4050 m2 × 3.67 = 14863.50

| Amidament | Uts. | Parcial |
|---|---|---|
| Travessera | 3850 | 3850.00 |
| accesos | 75 | 75.00 |
|  | 45 | 45.00 |
|  | 24 | 24.00 |
|  | 56 | 56.00 |
| Subtotal |  | 4050.00 |
| Total |  | 4050 |

**E0603** t Paviment de MBC tipus AC16 surf S (S-12) (d= 2,45 t/m3)
496.13 t × 50.04 = 24826.35

| Amidament | Uts. | Parcial |
|---|---|---|
| travessera | 471.625 | 471.63 |
| accesos | 9.1875 | 9.19 |
|  | 5.5125 | 5.51 |
|  | 2.94 | 2.94 |
|  | 6.86 | 6.86 |
| Subtotal |  | 496.13 |
| Total |  | 496.13 |

**E0612C** m2 Reg d'adherència amb emulsió termoadherent ECR-1d (dotació 0,4 kg/m2)
4050 m2 × 0.3 = 1215.00

| Amidament | Uts. | Parcial |
|---|---|---|
| travessera | 3850 | 3850.00 |
| accesos | 75 | 75.00 |
|  | 45 | 45.00 |
|  | 24 | 24.00 |
|  | 56 | 56.00 |
| Subtotal |  | 4050.00 |
| Total |  | 4050 |

### 01.05 Ctra TV-2441 De Santes Creus a Pontons
Import: 43963.81

#### 010501 Corba 14+500
Import: 18858.55

**E0633** m2 Fresat paviment mbc fins 6 cm
180 m2 × 3.67 = 660.60

**E0603** t Paviment de MBC tipus AC16 surf S (S-12) (d= 2,45 t/m3)
151.9 t × 50.04 = 7601.08

**E0612C** m2 Reg d'adherència amb emulsió termoadherent ECR-1d (dotació 0,4 kg/m2)
1240 m2 × 0.3 = 372.00

| Amidament | Uts. | Llarg | Ample | Parcial |
|---|---|---|---|---|
|  | 1 | 200 | 6.2 | 1240.00 |
| Total |  |  |  | 1240 |

**E0606** t Paviment de MBC. tipus AC22 base G (G-20)
212.66 t × 46.04 = 9790.87
Paviment de M.B.C. tipus AC22 base G, estesa i compactada al 97 % de l'assaig marshall.

| Codi | Ut | Descripció | Rendiment | Preu | Import |
|---|---|---|---|---|---|
| O0101 | h | Cap de colla | 0.012 | 20.6 | 0.247 |
| O0110 | h | Peó | 0.055 | 16.75 | 0.921 |
| P0417 | t | M.B.C. tipus AC22 base G en obra (material; 22/11/2016) | 1 | 40.15 | 40.150 |
| M0236 | h | Estenedora per a mescles | 0.008 | 70.661418 | 0.565 |
| M0239 | h | Corró de llanda metàl·lica | 0.008 | 41.56857 | 0.333 |
| M0237 | h | Piconadora de pneumàtics 15 t | 0.008 | 62.358006 | 0.499 |
| M0220 | h | Escombradora autopropulsada | 0.008 | 42.145482 | 0.337 |
| M0213 | h | Camió cisterna de 8 m3 | 0.008 | 47.997018 | 0.384 |
| %1613 | % | Despeses indirectes | 6 % | 43.436 | 2.606 |
|  |  | Total |  |  | 46.04 |

**E0611D** m2 Reg emprimació tipus ECI (dotació 1,4 kg/m2)
1240 m2 × 0.35 = 434.00
Reg d'emprimació tipus ECI amb emulsió catiònica (dotació 1,4 kg/m2)

| Codi | Ut | Descripció | Rendiment | Preu | Import |
|---|---|---|---|---|---|
| O0102 | h | Oficial 1ª | 0.001 | 20.46 | 0.02 |
| O0110 | h | Peó | 0.001 | 16.75 | 0.02 |
| P0412 | kg | Emulsió catiònica tipus ECI (material) | 1.4 | 0.17 | 0.24 |
| M0217 | h | Camió cisterna reg asfàltic | 0.001 | 50.68584 | 0.05 |
| %1613 | % | Despeses indirectes | 6 % | 0.33 | 0.02 |
|  |  | Total |  |  | 0.35 |

| Amidament | Uts. | Llarg | Ample | Parcial |
|---|---|---|---|---|
|  | 1 | 200 | 6.2 | 1240.00 |
| Total |  |  |  | 1240 |

#### 010502 De PK 15+200 a 15+800
Import: 25105.26

**E0633** m2 Fresat paviment mbc fins 6 cm
423 m2 × 3.67 = 1552.41

| Amidament | Uts. | Llarg | Ample | Parcial |
|---|---|---|---|---|
|  | 360 |  |  | 360.00 |
| accessos | 2 | 7 | 4.5 | 63.00 |
| Subtotal |  |  |  | 423.00 |
| Total |  |  |  | 423 |

**E0603** t Paviment de MBC tipus AC16 surf S (S-12) (d= 2,45 t/m3)
448.72 t × 50.04 = 22453.95

| Amidament | Uts. | Parcial |
|---|---|---|
|  | 441 | 441.00 |
| accessos | 7.7175 | 7.72 |
| Subtotal |  | 448.72 |
| Total |  | 448.72 |

**E0612C** m2 Reg d'adherència amb emulsió termoadherent ECR-1d (dotació 0,4 kg/m2)
3663 m2 × 0.3 = 1098.90

| Amidament | Uts. | Llarg | Ample | Parcial |
|---|---|---|---|---|
|  | 1 | 600 | 6 | 3600.00 |
| accessos | 2 | 7 | 4.5 | 63.00 |
| Subtotal |  |  |  | 3663.00 |
| Total |  |  |  | 3663 |

### 01.06 Ctra. TV-7223 De la Selva del Camp a Vilallonga del Camp
Import: 9399.5

**E0633** m2 Fresat paviment mbc fins 6 cm
840 m2 × 3.67 = 3082.80

| Amidament | Uts. | Llarg | Ample | Parcial |
|---|---|---|---|---|
| Millora corva del PK 2+884 al PK 3+004 | 2 | 120 | 1.5 | 360.00 |
| Encaixos | 2 | 30 | 8 | 480.00 |
| Subtotal |  |  |  | 840.00 |
| Total |  |  |  | 840 |

**E0603** t Paviment de MBC tipus AC16 surf S (S-12) (d= 2,45 t/m3)
117.6 t × 50.04 = 5884.70

| Amidament | Uts. | Parcial |
|---|---|---|
| Millora corva del PK 2+884 al PK 3+004 | 117.6 | 117.60 |
| Total |  | 117.6 |

**E0612C** m2 Reg d'adherència amb emulsió termoadherent ECR-1d (dotació 0,4 kg/m2)
1440 m2 × 0.3 = 432.00

| Amidament | Uts. | Llarg | Ample | Parcial |
|---|---|---|---|---|
| Millora corva del PK 2+884 al PK 3+004 | 1 | 120 | 8 | 960.00 |
| Encaixos | 2 | 30 | 8 | 480.00 |
| Subtotal |  |  |  | 1440.00 |
| Total |  |  |  | 1440 |

### 01.07 Ctra. TV-7421 De Picamoixons a la C-37
Import: 9544.28

**E0633** m2 Fresat paviment mbc fins 6 cm
945 m2 × 3.67 = 3468.15

| Amidament | Uts. | Llarg | Ample | Parcial |
|---|---|---|---|---|
| Fresat del PK 1+200 al PK 1+350 | 1 | 150 | 6.3 | 945.00 |
| Total |  |  |  | 945 |

**E0603** t Paviment de MBC tipus AC16 surf S (S-12) (d= 2,45 t/m3)
115.76 t × 50.04 = 5792.63

| Amidament | Uts. | Parcial |
|---|---|---|
| MBC del PK 1+200 al PK 1+350 | 115.7625 | 115.76 |
| Total |  | 115.76 |

**E0612C** m2 Reg d'adherència amb emulsió termoadherent ECR-1d (dotació 0,4 kg/m2)
945 m2 × 0.3 = 283.50

| Amidament | Uts. | Llarg | Ample | Parcial |
|---|---|---|---|---|
| Reg del PK 1+200 al PK 1+350 | 1 | 150 | 6.3 | 945.00 |
| Total |  |  |  | 945 |

### 01.08 Ctra. TV-7501 De la N-240 a Puigdelfí
Import: 13540.02

**E0633** m2 Fresat paviment mbc fins 6 cm
378 m2 × 3.67 = 1387.26

| Amidament | Uts. | Llarg | Ample | Parcial |
|---|---|---|---|---|
|  | 2 | 30 | 6.3 | 378.00 |
| Total |  |  |  | 378 |

**E0603** t Paviment de MBC tipus AC16 surf S (S-12) (d= 2,45 t/m3)
231.53 t × 50.04 = 11585.76

| Amidament | Uts. | Parcial |
|---|---|---|
|  | 231.525 | 231.53 |
| Total |  | 231.53 |

**E0612C** m2 Reg d'adherència amb emulsió termoadherent ECR-1d (dotació 0,4 kg/m2)
1890 m2 × 0.3 = 567.00

| Amidament | Uts. | Llarg | Ample | Parcial |
|---|---|---|---|---|
|  | 1 | 300 | 6.3 | 1890.00 |
| Total |  |  |  | 1890 |

### 01.09 Ctra. T-301 De Tortosa a Benifallet
Import: 30452.71

#### 01.09.01 Travessera Benifallet
Import: 16614.21

**E0633** m2 Fresat paviment mbc fins 6 cm
1645 m2 × 3.67 = 6037.15

| Amidament | Uts. | Llarg | Ample | Parcial |
|---|---|---|---|---|
| Travessera del PK 23+865 al PK 24+040 | 1 | 190 | 8 | 1520.00 |
| Accessos | 5 | 5 | 5 | 125.00 |
| Subtotal |  |  |  | 1645.00 |
| Total |  |  |  | 1645 |

**E0603** t Paviment de MBC tipus AC16 surf S (S-12) (d= 2,45 t/m3)
201.51 t × 50.04 = 10083.56

| Amidament | Uts. | Parcial |
|---|---|---|
| Travessera del PK 23+865 al PK 24+040 | 186.2 | 186.20 |
| Accessos | 15.3125 | 15.31 |
| Subtotal |  | 201.51 |
| Total |  | 201.51 |

**E0612C** m2 Reg d'adherència amb emulsió termoadherent ECR-1d (dotació 0,4 kg/m2)
1645 m2 × 0.3 = 493.50

| Amidament | Uts. | Llarg | Ample | Parcial |
|---|---|---|---|---|
| Travessera del PK 23+865 al PK 24+040 | 1 | 190 | 8 | 1520.00 |
| Accessos | 5 | 5 | 5 | 125.00 |
| Subtotal |  |  |  | 1645.00 |
| Total |  |  |  | 1645 |

#### 01.09.02 Accés Coves
Import: 13838.5

**E0633** m2 Fresat paviment mbc fins 6 cm
1170 m2 × 3.67 = 4293.90

| Amidament | Uts. | Llarg | Ample | Parcial |
|---|---|---|---|---|
| Accés coves del PK 20+875 al PK 20+980 | 1 | 105 | 6 | 630.00 |
| Encaixos | 3 | 30 | 6 | 540.00 |
| Subtotal |  |  |  | 1170.00 |
| Total |  |  |  | 1170 |

**E0603** t Paviment de MBC tipus AC16 surf S (S-12) (d= 2,45 t/m3)
181.84 t × 50.04 = 9099.27

| Amidament | Uts. | Parcial |
|---|---|---|
| Accés coves del PK 20+875 al PK 20+980 (amidament auxiliar) | 181.842675 | 181.84 |
| Total |  | 181.84 |

**E0612C** m2 Reg d'adherència amb emulsió termoadherent ECR-1d (dotació 0,4 kg/m2)
1484.43 m2 × 0.3 = 445.33

| Amidament | Uts. | Llarg | Parcial |
|---|---|---|---|
| Accés coves del PK 20+875 al PK 20+980 (amidament auxiliar) | 1 | 1484.43 | 1484.43 |
| Total |  |  | 1484.43 |

### 01.10 Ctra. T-711 De Gratallops a Torroja del Priorat
Import: 2121.23

**E0633** m2 Fresat paviment mbc fins 6 cm
210 m2 × 3.67 = 770.70

| Amidament | Uts. | Llarg | Ample | Parcial |
|---|---|---|---|---|
| Millora corva del PK 4+852 al PK 4+882 | 1 | 30 | 7 | 210.00 |
| Total |  |  |  | 210 |

**E0603** t Paviment de MBC tipus AC16 surf S (S-12) (d= 2,45 t/m3)
25.73 t × 50.04 = 1287.53

| Amidament | Uts. | Parcial |
|---|---|---|
| Millora corva del PK 4+852 al PK 4+882 | 25.725 | 25.73 |
| Total |  | 25.73 |

**E0612C** m2 Reg d'adherència amb emulsió termoadherent ECR-1d (dotació 0,4 kg/m2)
210 m2 × 0.3 = 63.00

| Amidament | Uts. | Llarg | Ample | Parcial |
|---|---|---|---|---|
| Millora corva del PK 4+852 al PK 4+882 | 1 | 30 | 7 | 210.00 |
| Total |  |  |  | 210 |

### 01.11 Ctra. Tp-7401 De Porrera a la N-420
Import: 80117

**E0633** m2 Fresat paviment mbc fins 6 cm
4240 m2 × 3.67 = 15560.80

| Amidament | Uts. | Llarg | Ample | Parcial |
|---|---|---|---|---|
| Rotonda 1 | 1 | 100 | 12 | 1200.00 |
| Rotonda 2 | 1 | 40 | 12 | 480.00 |
| Rotonda 3 | 1 | 110 | 12 | 1320.00 |
| Encaixos | 2 | 10 | 30 | 600.00 |
| Cunetes i vorades entre els PK 5+355 i PK 5+695 | 2 | 320 | 1 | 640.00 |
| Subtotal |  |  |  | 4240.00 |
| Total |  |  |  | 4240 |

**E0603** t Paviment de MBC tipus AC16 surf S (S-12) (d= 2,45 t/m3)
1229.9 t × 50.04 = 61544.20

| Amidament | Uts. | Parcial |
|---|---|---|
| MBC entre els PK 5+355 i PK 5+695 | 862.4 | 862.40 |
| Rotonda 1 | 147 | 147.00 |
| Rotonda 2 | 58.8 | 58.80 |
| Rotonda 3 | 161.7 | 161.70 |
| Subtotal |  | 1229.90 |
| Total |  | 1229.9 |

**E0612C** m2 Reg d'adherència amb emulsió termoadherent ECR-1d (dotació 0,4 kg/m2)
10040 m2 × 0.3 = 3012.00

| Amidament | Uts. | Llarg | Ample | Parcial |
|---|---|---|---|---|
| MBC entre els PK 5+355 i PK 5+695 | 1 | 704 | 10 | 7040.00 |
| Rotonda 1 | 1 | 100 | 12 | 1200.00 |
| Rotonda 2 | 1 | 40 | 12 | 480.00 |
| Rotonda 3 | 1 | 110 | 12 | 1320.00 |
| Subtotal |  |  |  | 10040.00 |
| Total |  |  |  | 10040 |

### 01.12 Ctra. TV-3021 De Rasquera a Cardó
Import: 41228

**E0633** m2 Fresat paviment mbc fins 6 cm
3887 m2 × 3.67 = 14265.29

| Amidament | Uts. | Llarg | Ample | Parcial |
|---|---|---|---|---|
| Travessera del PK 0+000 al PK 0+500 | 1 | 500 | 6.3 | 3150.00 |
| Rotonda del PK 0+000 | 1 | 517 | 1 | 517.00 |
| Entroncs rotonda | 2 | 110 | 1 | 220.00 |
| Subtotal |  |  |  | 3887.00 |
| Total |  |  |  | 3887 |

**E0603** t Paviment de MBC tipus AC16 surf S (S-12) (d= 2,45 t/m3)
490.86 t × 50.04 = 24562.63

| Amidament | Uts. | Parcial |
|---|---|---|
| Travessera del PK 0+000 al PK 0+500 | 385.875 | 385.88 |
| Rotonda del PK 0+000 | 78.0325 | 78.03 |
| Entroncs rotonda | 26.95 | 26.95 |
| Subtotal |  | 490.86 |
| Total |  | 490.86 |

**E0612C** m2 Reg d'adherència amb emulsió termoadherent ECR-1d (dotació 0,4 kg/m2)
4007 m2 × 0.3 = 1202.10

| Amidament | Uts. | Llarg | Ample | Parcial |
|---|---|---|---|---|
| Travessera del PK 0+000 al PK 0+500 | 1 | 500 | 6.3 | 3150.00 |
| Rotonda del PK 0+000 | 1 | 637 | 1 | 637.00 |
| Entroncs rotonda | 2 | 110 | 1 | 220.00 |
| Subtotal |  |  |  | 4007.00 |
| Total |  |  |  | 4007 |

**E0611D** m2 Reg emprimació tipus ECI (dotació 1,4 kg/m2)
200 m2 × 0.35 = 70.00

| Amidament | Uts. | Llarg | Parcial |
|---|---|---|---|
| Rotonda del PK 0+000 | 1 | 200 | 200.00 |
| Total |  |  | 200 |

**E0606** t Paviment de MBC. tipus AC22 base G (G-20)
24.5 t × 46.04 = 1127.98

| Amidament | Uts. | Parcial |
|---|---|---|
| Rotonda del PK 0+000 | 24.5 | 24.50 |
| Total |  | 24.5 |

### 01.13 Ctra. TV-3541 De Paüls a Xerta
Import: 19079.56

**E0633** m2 Fresat paviment mbc fins 6 cm
1036 m2 × 3.67 = 3802.12

| Amidament | Uts. | Llarg | Ample | Parcial |
|---|---|---|---|---|
| Accés a Xerta del PK 9+355 al PK 9+635 | 1 | 280 | 1.5 | 420.00 |
| Encaixos | 2 | 30 | 8 | 480.00 |
| Accés | 1 | 12 | 8 | 96.00 |
|  | 1 | 5 | 8 | 40.00 |
| Subtotal |  |  |  | 1036.00 |
| Total |  |  |  | 1036 |

**E0603** t Paviment de MBC tipus AC16 surf S (S-12) (d= 2,45 t/m3)
291.06 t × 50.04 = 14564.64

| Amidament | Uts. | Parcial |
|---|---|---|
| Accés a Xerta del PK 9+355 al PK 9+635 | 274.4 | 274.40 |
| Accés | 11.76 | 11.76 |
|  | 4.9 | 4.90 |
| Subtotal |  | 291.06 |
| Total |  | 291.06 |

**E0612C** m2 Reg d'adherència amb emulsió termoadherent ECR-1d (dotació 0,4 kg/m2)
2376 m2 × 0.3 = 712.80

| Amidament | Uts. | Llarg | Ample | Parcial |
|---|---|---|---|---|
| Accés a Xerta del PK 9+355 al PK 9+635 | 1 | 280 | 8 | 2240.00 |
| Accés | 1 | 12 | 8 | 96.00 |
|  | 1 | 5 | 8 | 40.00 |
| Subtotal |  |  |  | 2376.00 |
| Total |  |  |  | 2376 |

## 02 APEDAÇATS
Import: 290300.73

**E0622A** m2 Apedaçat de MBC tipus AC16 surf S; 8 cm; rendiment <100 m2
2394 m2 × 30.29 = 72514.26
Apedaçament de paviment amb M.B.C. tipus AC16 surf S, estès i compactat al 97 % de l'assaig Marshall, fins un gruix de 8 cm i una amplada mínima d’1m, amb un rendiment diari inferior a 100 m2 de la superfície total, inclòs el fresat del paviment existent, la retirada del material inferior de la base, la càrrega i transport a l’abocador, el cànon d’abocament, el reg d’emprimació tipus ECI amb emulsió catiònica (dotació 1,4 Kg/m2), la neteja de la superfície resultant, el segellat de la superfície acabada i el repintat de la senyalització horitzontal afectada.

| Codi | Ut | Descripció | Rendiment | Preu | Import |
|---|---|---|---|---|---|
| O0101 | h | Cap de colla | 0.06 | 20.6 | 1.236 |
| O0102 | h | Oficial 1ª | 0.002 | 20.46 | 0.041 |
| O0110 | h | Peó | 0.322 | 16.75 | 5.394 |
| M0242 | h | Fresadora | 0.04 | 133.009122 | 5.320 |
| M0212B | h | Camió de trabuc de 20 t | 0.04 | 37.33 | 1.493 |
| M0220 | h | Escombradora autopropulsada | 0.054 | 42.145482 | 2.276 |
| P0412 | kg | Emulsió catiònica tipus ECI | 1.4 | 0.17 | 0.238 |
| M0217 | h | Camió cisterna reg asfàltic | 0.002 | 50.68584 | 0.101 |
| P0414 | t | M.B.C. tipus AC16 surf S en obra | 0.196 | 43.48 | 8.522 |
| M0236 | h | Estenedora per a mescles | 0.014 | 70.661418 | 0.989 |
| M0239 | h | Corró de llanda metàl·lica | 0.014 | 41.56857 | 0.582 |
| M0237 | h | Piconadora de pneumàtics 15 t | 0.014 | 62.358006 | 0.873 |
| M0213 | h | Camió cisterna de 8 m3 | 0.014 | 47.997018 | 0.672 |
| P1422 | kg | Pintura (material; 12/01/2009) | 0.14 | 2.26644 | 0.317 |
| P1421 | kg | Microesferes de vidre (material; 12/01/2009) | 0.08 | 0.958086 | 0.077 |
| M0224 | h | Màquina pintura bandes autop. (maquinària; 12/01/2009) | 0.001 | 41.56857 | 0.042 |
| P1613 | u | Cànon d'abocador | 0.5 | 0.8 | 0.400 |
| %1613 | % | Despeses indirectes | 6 % | 28.573 | 1.714 |
|  |  | Total |  |  | 30.29 |

| Amidament | Uts. | Llarg | Parcial |
|---|---|---|---|
| Apedaçats a la xarxa local DT r <100 m2 | 1 | 2394 | 2394.00 |
| Total |  |  | 2394 |

**E0622B** m2 Apedaçat de MBC tipus AC16 surf S; 8 cm; rendiment 100 m2 - 300 m2
4347.5 m2 × 23.38 = 101644.55
Apedaçament de paviment amb M.B.C. tipus AC16 surf S, estès i compactat al 97 % de l'assaig Marshall, fins un gruix de 8 cm i una amplada mínima d’1m, amb un rendiment diari d'entre 100 m2 i 300 m2 de la superfície total, inclòs el fresat del paviment existent, la retirada del material inferior de la base, la càrrega i transport a l’abocador, el cànon d’abocament, el reg d’emprimació tipus ECI amb emulsió catiònica (dotació 1,4 Kg/m2), la neteja de la superfície resultant, el segellat de la superfície acabada i el repintat de la senyalització horitzontal afectada.

| Codi | Ut | Descripció | Rendiment | Preu | Import |
|---|---|---|---|---|---|
| O0101 | h | Cap de colla | 0.038 | 20.6 | 0.78 |
| O0102 | h | Oficial 1ª | 0.001 | 20.46 | 0.02 |
| O0110 | h | Peó | 0.201 | 16.75 | 3.37 |
| M0242 | h | Fresadora | 0.03 | 133.009122 | 3.99 |
| M0212B | h | Camió de trabuc de 20 t | 0.03 | 37.33 | 1.12 |
| M0220 | h | Escombradora autopropulsada | 0.037 | 42.145482 | 1.56 |
| P0412 | kg | Emulsió catiònica tipus ECI | 1.4 | 0.17 | 0.24 |
| M0217 | h | Camió cisterna reg asfàltic | 0.001 | 50.68584 | 0.05 |
| P0414 | t | M.B.C. tipus AC16 surf S en obra | 0.196 | 43.48 | 8.52 |
| M0236 | h | Estenedora per a mescles | 0.007 | 70.661418 | 0.49 |
| M0239 | h | Corró de llanda metàl·lica | 0.007 | 41.56857 | 0.29 |
| M0237 | h | Piconadora de pneumàtics 15 t | 0.007 | 62.358006 | 0.44 |
| M0213 | h | Camió cisterna de 8 m3 | 0.007 | 47.997018 | 0.34 |
| P1422 | kg | Pintura | 0.14 | 2.26644 | 0.32 |
| P1421 | kg | Microesferes de vidre | 0.08 | 0.958086 | 0.08 |
| M0224 | h | Màquina pintura bandes autop. | 0.001 | 41.56857 | 0.04 |
| P1613 | u | Cànon d'abocador | 0.5 | 0.8 | 0.40 |
| %1613 | % | Despeses indirectes | 6 % | 22.05 | 1.32 |
|  |  | Total |  |  | 23.38 |

| Amidament | Uts. | Llarg | Parcial |
|---|---|---|---|
| Apedaçats a la xarxa local DT r = 100 m2 - 300 m2 | 1 | 4347.5 | 4347.50 |
| Total |  |  | 4347.5 |

**E0622C** m2 Apedaçat de MBC tipus AC16 surf S; 8 cm; rendiment 300 m2 - 1000 m2
4640 m2 × 18.78 = 87139.20
Apedaçament de paviment amb M.B.C. tipus AC16 surf S, estès i compactat al 97 % de l'assaig Marshall, fins un gruix de 8 cm i una amplada mínima d’1m, amb un rendiment diari d'entre 300 m2 i 1000 m2 de la superfície total, inclòs el fresat del paviment existent, la retirada del material inferior de la base, la càrrega i transport a l’abocador, el cànon d’abocament, el reg d’emprimació tipus ECI amb emulsió catiònica (dotació 1,4 Kg/m2), la neteja de la superfície resultant, el segellat de la superfície acabada i el repintat de la senyalització horitzontal afectada.

| Codi | Ut | Descripció | Rendiment | Preu | Import |
|---|---|---|---|---|---|
| O0101 | h | Cap de colla | 0.03 | 20.6 | 0.62 |
| O0102 | h | Oficial 1ª | 0.001 | 20.46 | 0.02 |
| O0110 | h | Peó | 0.111 | 16.75 | 1.86 |
| M0242 | h | Fresadora | 0.02 | 133.009122 | 2.66 |
| M0212B | h | Camió de trabuc de 20 t | 0.02 | 37.33 | 0.75 |
| M0220 | h | Escombradora autopropulsada | 0.025 | 42.145482 | 1.05 |
| P0412 | kg | Emulsió catiònica tipus ECI | 1.4 | 0.17 | 0.24 |
| M0217 | h | Camió cisterna reg asfàltic | 0.001 | 50.68584 | 0.05 |
| P0414 | t | M.B.C. tipus AC16 surf S en obra | 0.196 | 43.48 | 8.52 |
| M0236 | h | Estenedora per a mescles | 0.005 | 70.661418 | 0.35 |
| M0239 | h | Corró de llanda metàl·lica | 0.005 | 41.56857 | 0.21 |
| M0237 | h | Piconadora de pneumàtics 15 t | 0.005 | 62.358006 | 0.31 |
| M0213 | h | Camió cisterna de 8 m3 | 0.005 | 47.997018 | 0.24 |
| P1422 | kg | Pintura | 0.14 | 2.26644 | 0.32 |
| P1421 | kg | Microesferes de vidre | 0.08 | 0.958086 | 0.08 |
| M0224 | h | Màquina pintura bandes autop. | 0.001 | 41.56857 | 0.04 |
| P1613 | u | Cànon d'abocador | 0.5 | 0.8 | 0.40 |
| %1613 | % | Despeses indirectes | 6 % | 17.72 | 1.06 |
|  |  | Total |  |  | 18.78 |

| Amidament | Uts. | Llarg | Parcial |
|---|---|---|---|
| Apedaçats a la xarxa local DT r = 300 m2 - 1000 m2 | 1 | 4640 | 4640.00 |
| Total |  |  | 4640 |

**E0622D** m2 Apedaçat de MBC tipus AC16 surf S; 8 cm; rendiment >1000 m2
1744 m2 × 16.63 = 29002.72
Apedaçament de paviment amb M.B.C. tipus AC16 surf S, estès i compactat al 97 % de l'assaig Marshall, fins un gruix de 8 cm i una amplada mínima d’1m, amb un rendiment diari superior a 1000 m2 de la superfície total, inclòs el fresat del paviment existent, la retirada del material inferior de la base, la càrrega i transport a l’abocador, el cànon d’abocament, el reg d’emprimació tipus ECI amb emulsió catiònica (dotació 1,4 Kg/m2), la neteja de la superfície resultant, el segellat de la superfície acabada i el repintat de la senyalització horitzontal afectada.

| Codi | Ut | Descripció | Rendiment | Preu | Import |
|---|---|---|---|---|---|
| O0101 | h | Cap de colla | 0.025 | 20.6 | 0.52 |
| O0102 | h | Oficial 1ª | 0.001 | 20.46 | 0.02 |
| O0110 | h | Peó | 0.091 | 16.75 | 1.52 |
| M0242 | h | Fresadora | 0.015 | 133.009122 | 2.00 |
| M0212B | h | Camió de trabuc de 20 t | 0.015 | 37.33 | 0.56 |
| M0220 | h | Escombradora autopropulsada | 0.018 | 42.145482 | 0.76 |
| P0412 | kg | Emulsió catiònica tipus ECI | 1.4 | 0.17 | 0.24 |
| M0217 | h | Camió cisterna reg asfàltic | 0.001 | 50.68584 | 0.05 |
| P0414 | t | M.B.C. tipus AC16 surf S en obra | 0.196 | 43.48 | 8.52 |
| M0236 | h | Estenedora per a mescles | 0.003 | 70.661418 | 0.21 |
| M0239 | h | Corró de llanda metàl·lica | 0.003 | 41.56857 | 0.12 |
| M0237 | h | Piconadora de pneumàtics 15 t | 0.003 | 62.358006 | 0.19 |
| M0213 | h | Camió cisterna de 8 m3 | 0.003 | 47.997018 | 0.14 |
| P1422 | kg | Pintura | 0.14 | 2.26644 | 0.32 |
| P1421 | kg | Microesferes de vidre | 0.08 | 0.958086 | 0.08 |
| M0224 | h | Màquina pintura bandes autop. | 0.001 | 41.56857 | 0.04 |
| P1613 | u | Cànon d'abocador | 0.5 | 0.8 | 0.40 |
| %1613 | % | Despeses indirectes | 6 % | 15.69 | 0.94 |
|  |  | Total |  |  | 16.63 |

| Amidament | Uts. | Llarg | Parcial |
|---|---|---|---|
| Apedaçats a la xarxa local DT r >1000 m2 | 1 | 1744 | 1744.00 |
| Total |  |  | 1744 |

## 03 ELEMENTS DIVERSOS (07/12/1994)
Import: 50647

### 03.01 SENYALITZACIÓ (07/12/1994)
Import: 19599

**E0704** m Premarcatge de marca viària longitudinal
12000 m × 0.13 = 1560.00

| Codi | Ut | Descripció | Rendiment | Preu | Import |
|---|---|---|---|---|---|
| O0101 | h | Cap de colla | 0.001 | 20.6 | 0.02 |
| O0110 | h | Peó | 0.006 | 16.75 | 0.10 |
| %1613 | % | Despeses indirectes | 6 % | 0.12 | 0.01 |
|  |  | Total |  |  | 0.13 |

| Amidament | Uts. | Llarg | Parcial |
|---|---|---|---|
|  | 2 | 6000 | 12000.00 |
| Total |  |  | 12000 |

**E0706** m Marca viària longitudinal 15 cm. amplada, pintura acrílica
12000 m × 0.55 = 6600.00
Marca viària longitudinal de 15 cm. d'amplada, amb pintura acrílica i microesferes de vidre, amb màquina autopropulsada.

| Codi | Ut | Descripció | Rendiment | Preu | Import |
|---|---|---|---|---|---|
| O0101 | h | Cap de colla | 0.001 | 20.6 | 0.02 |
| O0110 | h | Peó | 0.002 | 16.75 | 0.03 |
| P1422 | kg | Pintura | 0.135 | 2.26644 | 0.31 |
| P1421 | kg | Microesferes de vidre | 0.082 | 0.958086 | 0.08 |
| M0220 | h | Escombradora autopropulsada | 0.001 | 42.145482 | 0.04 |
| M0224 | h | Màquina pintura bandes autop. | 0.001 | 41.56857 | 0.04 |
| %1613 | % | Despeses indirectes | 6 % | 0.52 | 0.03 |
|  |  | Total |  |  | 0.55 |

| Amidament | Uts. | Llarg | Parcial |
|---|---|---|---|
|  | 2 | 6000 | 12000.00 |
| Total |  |  | 12000 |

**E0708** m2 Marca viària transversal, fletxes, inscripcions i zebrats, pintura acrílica
800 m2 × 11.33 = 9064.00
Marca viària transversal, fletxes, inscripcions i zebrats, amb pintura acrílica i microesferes de vidre, totalment acabada.

| Codi | Ut | Descripció | Rendiment | Preu | Import |
|---|---|---|---|---|---|
| O0101 | h | Cap de colla | 0.095 | 20.6 | 1.96 |
| O0110 | h | Peó | 0.286 | 16.75 | 4.79 |
| P1422 | kg | Pintura | 0.9 | 2.26644 | 2.04 |
| P1421 | kg | Microesferes de vidre | 0.55 | 0.958086 | 0.53 |
| M0220 | h | Escombradora autopropulsada | 0.002 | 42.145482 | 0.08 |
| M0224 | h | Màquina pintura bandes autop. | 0.031 | 41.56857 | 1.29 |
| %1613 | % | Despeses indirectes | 6 % | 10.69 | 0.64 |
|  |  | Total |  |  | 11.33 |

| Amidament | Uts. | Llarg | Parcial |
|---|---|---|---|
|  | 4 | 200 | 800.00 |
| Total |  |  | 800 |

**E0788** m Cinta adhesiva reflectant groga senyalització provisionalsional, amplada 10 cm
500 m × 2.35 = 1175.00
Cinta adhesiva reflectant groga de laminat elastoplàstic per senyalització horitzontal temporal, amplada 10 cm

| Codi | Ut | Descripció | Rendiment | Preu | Import |
|---|---|---|---|---|---|
| O0101 | h | Cap de colla | 0.003 | 20.6 | 0.06 |
| O0102 | h | Oficial 1ª | 0.03 | 20.46 | 0.61 |
| O0110 | h | Peó | 0.03 | 16.75 | 0.50 |
| P1422H | m | Cinta adhesiva reflectant groga de 10 cm. (material; 04/05/2015) | 1 | 1.05 | 1.05 |
| %1613 | % | Despeses indirectes | 6 % | 2.22 | 0.13 |
|  |  | Total |  |  | 2.35 |

**E1626** d Senyalització provisional extraordinària (07/12/1994)
4 d × 300 = 1200.00
Senyalització provisional extraordinària en actuacions amb condicions d'extrema perillossitat o per requeriment de tercers. Inclou tots els equips materials i humans necessàris per garantir la seguretat de l'obra.

| Codi | Ut | Descripció | Rendiment | Preu | Import |
|---|---|---|---|---|---|
| O0101 | h | Cap de colla | 0.02 | 20.6 | 0.41 |
| O0102 | h | Oficial 1ª | 0.152 | 20.46 | 3.11 |
| O0110 | h | Peó | 15 | 16.75 | 251.25 |
| P1872 | u | Senyal provisional d'obres varis usos (material; 13/03/2019) | 0.5 | 58.44 | 29.22 |
| P1873 | u | Suport metàl·lic senyal provisional d'obres varis usos (material; 13/03/2019) | 0.5 | 16.14 | 8.07 |
| vg | % | Despeses indirectes (07/12/1994) | 1.324 | 6 | 7.94 |
|  |  | Total |  |  | 300 |

| Amidament | Uts. | Parcial |
|---|---|---|
| Senyalització extraordinària | 4 | 4.00 |
| Total |  | 4 |

### 03.02 VARIS
Import: 31048

**E0606** t Paviment de MBC. tipus AC22 base G (G-20)
200 t × 46.04 = 9208.00

**E0617B** m2 Beurada bituminosa en tractament superficial tipus LB-3
2000 m2 × 2.43 = 4860.00
Beurada bituminosa en tractament superficial tipus LB-3 ,col·locada amb estenedora.

| Codi | Ut | Descripció | Rendiment | Preu | Import |
|---|---|---|---|---|---|
| O0101 | h | Cap de colla | 0.003 | 20.6 | 0.06 |
| O0102 | h | Oficial 1ª | 0.016 | 20.46 | 0.33 |
| O0110 | h | Peó | 0.02 | 16.75 | 0.34 |
| P0411 | t | BBTM, 11B PMB 45/80-65 en obra (material; 12/01/2009) | 0.003 | 223.738836 | 0.67 |
| P0401 | kg | Ciment pòrtland P-350 (material) | 0.46 | 0.07 | 0.03 |
| P0329 | m3 | Sorra de pedrera 0/6 sil.-porf. (material; 12/01/2009) | 0.009 | 22.375944 | 0.20 |
| M0220 | h | Escombradora autopropulsada | 0.003 | 42.145482 | 0.13 |
| M0238 | h | Equip d'estesa de beurada (maquinària; 12/01/2009) | 0.003 | 74.833728 | 0.22 |
| M0204 | h | Pala carregadora neumàtics (maquinària; 12/01/2009) | 0.003 | 58.268112 | 0.17 |
| M0213 | h | Camió cisterna de 8 m3 | 0.003 | 47.997018 | 0.14 |
| %1613 | % | Despeses indirectes | 6 % | 2.29 | 0.14 |
|  |  | Total |  |  | 2.43 |

**E02111** m2 Pav. de M.B.D.C., per rodadura BBTM, 11B PMB 45/80-65(BM-3c
2000 m2 × 4.19 = 8380.00
Paviment de mescla bituminosa discontinua en calent, per a capes de rodadura BBTM, 11B PMB 45/80-65(BM-3c), amb betúm modificat y árid granític, per a una capa de rodadura de 3 cm d'espesor, estesa i compactada, inclòs reg d'adherencia.

| Codi | Ut | Descripció | Rendiment | Preu | Import |
|---|---|---|---|---|---|
| O0101 | h | Cap de colla | 0.007 | 20.6 | 0.14 |
| O0102 | h | Oficial 1ª | 0.004 | 20.46 | 0.08 |
| O0110 | h | Peó | 0.005 | 16.75 | 0.08 |
| P0411 | t | BBTM, 11B PMB 45/80-65 en obra | 0.01 | 223.738836 | 2.24 |
| P0329 | m3 | Sorra de pedrera 0/6 sil.-porf. | 0.015 | 22.375944 | 0.34 |
| M0220 | h | Escombradora autopropulsada | 0.004 | 42.145482 | 0.17 |
| M0238 | h | Equip d'estesa de beurada | 0.005 | 74.833728 | 0.37 |
| M0204 | h | Pala carregadora neumàtics | 0.005 | 58.268112 | 0.29 |
| M0213 | h | Camió cisterna de 8 m3 | 0.005 | 47.997018 | 0.24 |
| %1613 | % | Despeses indirectes | 6 % | 3.95 | 0.24 |
|  |  | Total |  |  | 4.19 |

**E06107** m2 Paviment de MBC tipus BBTM 11 B (M-10) dotació 65 kg/m2 - gruix 3 cm
2000 m2 × 3.95 = 7900.00
Mescla bituminosa en calent BBTM 11 B PMB 45/80-60, amb una dotació de 65 kg/m2, estesa i compactada

| Codi | Ut | Descripció | Rendiment | Preu | Import |
|---|---|---|---|---|---|
| O0101 | h | Cap de colla | 0.001 | 20.6 | 0.02 |
| O0110 | h | Peó | 0.002 | 16.75 | 0.03 |
| P0420B | m2 | M.B.C tipus BBTM11B PMB 45/80-60, dotació de 65 kg/m2 (material) | 1 | 3.42 | 3.42 |
| M0236 | h | Estenedora per a mescles | 0.001 | 70.661418 | 0.07 |
| M0239 | h | Corró de llanda metàl·lica | 0.001 | 41.56857 | 0.04 |
| M0237 | h | Piconadora de pneumàtics 15 t | 0.001 | 62.358006 | 0.06 |
| M0220 | h | Escombradora autopropulsada | 0.001 | 42.145482 | 0.04 |
| M0213 | h | Camió cisterna de 8 m3 | 0.001 | 47.997018 | 0.05 |
| %1613 | % | Despeses indirectes | 6 % | 3.73 | 0.22 |
|  |  | Total |  |  | 3.95 |

**E0611D** m2 Reg emprimació tipus ECI (dotació 1,4 kg/m2)
2000 m2 × 0.35 = 700.00

## 04 REDUCTORS DE VELOCITAT (07/12/1994)
Import: 49310.46

### 04.01 PAVIMENTACIÓ
Import: 17468.76

**E034001** u Cales per a localització serveis
4 u × 53.8 = 215.20
Cales pera a la localització dels serveis existents.

| Codi | Ut | Descripció | Rendiment | Preu | Import |
|---|---|---|---|---|---|
| O0101 | h | Cap de colla | 0.1 | 20.6 | 2.06 |
| O0102 | h | Oficial 1ª | 0.4 | 20.46 | 8.18 |
| O0110 | h | Peó | 1 | 16.75 | 16.75 |
| M0207 | h | Retroexcavadora (maquinària) | 0.4 | 59.41 | 23.76 |
| %1613 | % | Despeses indirectes | 6 % | 50.75 | 3.05 |
|  |  | Total |  |  | 53.8 |

**E0334** m Tall serra disc paviment mescles bituminoses, formigó o panot, fins 25 cm
124 m × 1.75 = 217.00
Tall amb serra de disc de paviment de mescles bituminoses, formigó o panot, fins a una fondària de 25 cm.

| Codi | Ut | Descripció | Rendiment | Preu | Import |
|---|---|---|---|---|---|
| O0101 | h | Cap de colla | 0.01 | 20.6 | 0.21 |
| O0110 | h | Peó | 0.05 | 16.75 | 0.84 |
| M0334 | h | Serra de disc (maquinària; 10/07/2006) | 0.05 | 12 | 0.60 |
| %1613 | % | Despeses indirectes | 6 % | 1.65 | 0.10 |
|  |  | Total |  |  | 1.75 |

| Amidament | Uts. | Llarg | Parcial |
|---|---|---|---|
| Reixes | 4 | 2 | 8.00 |
| Esquena d'ase | 4 | 7 | 28.00 |
| Pas de vianants | 4 | 7 | 28.00 |
| Tub pluvials | 4 | 15 | 60.00 |
| Subtotal |  |  | 124.00 |
| Total |  |  | 124 |

**E0633** m2 Fresat paviment mbc fins 6 cm
92.8 m2 × 3.67 = 340.58

| Amidament | Uts. | Llarg | Ample | Parcial |
|---|---|---|---|---|
| Pas de vianants | 4 | 6 | 1 | 24.00 |
| Reixa | 4 | 2 | 0.8 | 6.40 |
| Esquena d'ase | 4 | 6 | 1 | 24.00 |
| Tub pluvials | 4 | 12 | 0.8 | 38.40 |
| Subtotal |  |  |  | 92.80 |
| Total |  |  |  | 92.8 |

**E0210** m Demolició de vorada i rigola, inclosa la fonamentació, i transport
28 m × 6.12 = 171.36
Demolició de vorada i rigola, inclosa la fonamentació i transport a abocador.

| Codi | Ut | Descripció | Rendiment | Preu | Import |
|---|---|---|---|---|---|
| O0110 | h | Peó | 0.2 | 16.75 | 3.35 |
| M0207 | h | Retroexcavadora | 0.02 | 59.41 | 1.19 |
| M0212B | h | Camió de trabuc de 20 t | 0.02 | 37.33 | 0.75 |
| P1613 | u | Cànon d'abocador | 0.6 | 0.8 | 0.48 |
| %1613 | % | Despeses indirectes | 6 % | 5.77 | 0.35 |
|  |  | Total |  |  | 6.12 |

| Amidament | Uts. | Llarg | Parcial |
|---|---|---|---|
| pas de vianants | 4 | 7 | 28.00 |
| Total |  |  | 28 |

**E0212** m2 Demolició de paviment de panots de morter de ciment, transport abocador
56 m2 × 5.13 = 287.28
Demolició de paviment de panots de morter de ciment col·locats sobre formigó,inclosa la base de formigó i transport dels materials de runa a l'abocador.

| Codi | Ut | Descripció | Rendiment | Preu | Import |
|---|---|---|---|---|---|
| O0110 | h | Peó | 0.06 | 16.75 | 1.01 |
| M0203 | h | Retroexcavadora amb martell trencador (maquinària; 12/01/2009) | 0.02 | 66.767262 | 1.34 |
| M0212B | h | Camió de trabuc de 20 t | 0.016 | 37.33 | 0.60 |
| M0204 | h | Pala carregadora neumàtics | 0.016 | 58.268112 | 0.93 |
| P1613 | u | Cànon d'abocador | 1.2 | 0.8 | 0.96 |
| %1613 | % | Despeses indirectes | 6 % | 4.84 | 0.29 |
|  |  | Total |  |  | 5.13 |

| Amidament | Uts. | Llarg | Ample | Parcial |
|---|---|---|---|---|
| pas de vianants | 4 | 7 | 2 | 56.00 |
| Total |  |  |  | 56 |

**E0211** m2 Demolició de paviment de formigó, transport abocador
40 m2 × 4.69 = 187.60
Demolició de paviment de formigó, inclòs transport dels materials de runa a l'abocador, cànon i condicionament del mateix.

| Codi | Ut | Descripció | Rendiment | Preu | Import |
|---|---|---|---|---|---|
| O0110 | h | Peó | 0.05 | 16.75 | 0.84 |
| M0207B | h | Retroexcavadora amb martell trencador (maquinària) | 0.016 | 68.89 | 1.10 |
| M0212B | h | Camió de trabuc de 20 t | 0.016 | 37.33 | 0.60 |
| M0204 | h | Pala carregadora neumàtics | 0.016 | 58.268112 | 0.93 |
| P1613 | u | Cànon d'abocador | 1.2 | 0.8 | 0.96 |
| %1613 | % | Despeses indirectes | 6 % | 4.43 | 0.27 |
|  |  | Total |  |  | 4.69 |

| Amidament | Uts. | Llarg | Ample | Parcial |
|---|---|---|---|---|
|  | 4 | 2 | 5 | 40.00 |
| Total |  |  |  | 40 |

**E0603B** t Paviment de MBC tipus D8, àrid granític (reductors)
47.63 t × 45.82 = 2182.41
Paviment de M.B.C. tipus D8 amb àrid granític, estesa i compactada al 97 % del'assaig marshall.

| Codi | Ut | Descripció | Rendiment | Preu | Import |
|---|---|---|---|---|---|
| O0101 | h | Cap de colla | 0.014 | 20.6 | 0.29 |
| O0110 | h | Peó | 0.063 | 16.75 | 1.06 |
| P0414B | t | M.B.C. tipus D8 amb àrid granític en obra (material; 02/09/2009) | 1 | 39.5 | 39.50 |
| M0236 | h | Estenedora per a mescles | 0.009 | 70.661418 | 0.64 |
| M0239 | h | Corró de llanda metàl·lica | 0.009 | 41.56857 | 0.37 |
| M0237 | h | Piconadora de pneumàtics 15 t | 0.009 | 62.358006 | 0.56 |
| M0220 | h | Escombradora autopropulsada | 0.009 | 42.145482 | 0.38 |
| M0213 | h | Camió cisterna de 8 m3 | 0.009 | 47.997018 | 0.43 |
| %1613 | % | Despeses indirectes | 6 % | 43.23 | 2.59 |
|  |  | Total |  |  | 45.82 |

| Amidament | Uts. | Parcial |
|---|---|---|
| Pas de vianants | 35.28 | 35.28 |
| Esquena d'ase | 12.348 | 12.35 |
| Subtotal |  | 47.63 |
| Total |  | 47.63 |

**E0629** m Rigola blanca de 20x20x8 cm.
32 m × 11.34 = 362.88
Rigola blanca de 20x20x8 cm, inclosa l'excavació i la seva base de formigó HM-20 inclòs, totalment col·locada

| Codi | Ut | Descripció | Rendiment | Preu | Import |
|---|---|---|---|---|---|
| O0102 | h | Oficial 1ª | 0.012 | 20.46 | 0.25 |
| O0110 | h | Peó | 0.037 | 16.75 | 0.62 |
| P1902 | u | Rigola blanca 20x20x8 cm (material; 12/01/2009) | 5 | 1.277448 | 6.39 |
| P0504 | m3 | Formigó HM-20 posat a l'obra (material; 10/07/2006) | 0.066 | 52 | 3.43 |
| %1613 | % | Despeses indirectes | 6 % | 10.69 | 0.64 |
|  |  | Total |  |  | 11.34 |

| Amidament | Uts. | Llarg | Parcial |
|---|---|---|---|
|  | 4 | 8 | 32.00 |
| Total |  |  | 32 |

**E06292** m Rigola blanca de 30x30x8 cm
16 m × 16.08 = 257.28
Rigola blanca de 30x30x8 cm, inclosa l'excavació i la seva base de formigó HM-20 inclòs, totalment col·locada

| Codi | Ut | Descripció | Rendiment | Preu | Import |
|---|---|---|---|---|---|
| O0101 | h | Cap de colla | 0.005 | 20.6 | 0.10 |
| O0102 | h | Oficial 1ª | 0.07 | 20.46 | 1.43 |
| O0110 | h | Peó | 0.25 | 16.75 | 4.19 |
| P19022 | u | Rigola blanca 30x30X7 cm (material) | 3.33 | 1.67 | 5.56 |
| E0108 | m3 | Morter de ciment elaborat a l'obra | 0.005 | 50.96 | 0.25 |
| P0504 | m3 | Formigó HM-20 posat a l'obra | 0.07 | 52 | 3.64 |
| %1613 | % | Despeses indirectes | 6 % | 15.17 | 0.91 |
|  |  | Total |  |  | 16.08 |

| Amidament | Uts. | Llarg | Parcial |
|---|---|---|---|
|  | 4 | 4 | 16.00 |
| Total |  |  | 16 |

**E0621** m Vorada de peces de formigó 17x28 cm (tipus T-3)
56 m × 20.84 = 1167.04
Vorada de peces de formigó de 17x28 cm. (tipus T-3), col·locada, inclosa l'excavació i la seva base de formigó HM-20, rejuntada amb morter de ciment.

| Codi | Ut | Descripció | Rendiment | Preu | Import |
|---|---|---|---|---|---|
| O0101 | h | Cap de colla | 0.05 | 20.6 | 1.03 |
| O0102 | h | Oficial 1ª | 0.1 | 20.46 | 2.05 |
| O0110 | h | Peó | 0.12 | 16.75 | 2.01 |
| P1609 | m3 | Excavació de terres (30/01/2013) | 0.09 | 11.12 | 1.00 |
| P0504 | m3 | Formigó HM-20 posat a l'obra | 0.08 | 52 | 4.16 |
| E0108 | m3 | Morter de ciment elaborat a l'obra | 0.023 | 50.96 | 1.17 |
| P1009 | m | Vorada pref. form. 17x28cm. (material) | 1 | 8.24 | 8.24 |
| %1613 | % | Despeses indirectes | 6 % | 19.66 | 1.18 |
|  |  | Total |  |  | 20.84 |

| Amidament | Uts. | Llarg | Parcial |
|---|---|---|---|
| pas de vianants elevat | 8 | 7 | 56.00 |
| Total |  |  | 56 |

**E1107** m Vorada de peces de formigó de 8x20 cm tipus tauló
32 m × 15.61 = 499.52
Vorada de peces de formigó de 8x20 cm. tipus tauló, col·locat, inclosa l'excavació i la seva base de formigó HM-20, i rejuntat amb morter de ciment.

| Codi | Ut | Descripció | Rendiment | Preu | Import |
|---|---|---|---|---|---|
| O0101 | h | Cap de colla | 0.03 | 20.6 | 0.62 |
| O0102 | h | Oficial 1ª | 0.06 | 20.46 | 1.23 |
| O0110 | h | Peó | 0.18 | 16.75 | 3.02 |
| P1609 | m3 | Excavació de terres | 0.06 | 11.12 | 0.67 |
| P1006 | m | Vorada pref. form. 8x20 cm. tipus tauló (material) | 1 | 3.03 | 3.03 |
| P0504 | m3 | Formigó HM-20 posat a l'obra | 0.04 | 52 | 2.08 |
| E0108 | m3 | Morter de ciment elaborat a l'obra | 0.08 | 50.96 | 4.08 |
| %1613 | % | Despeses indirectes | 6 % | 14.73 | 0.88 |
|  |  | Total |  |  | 15.61 |

| Amidament | Uts. | Llarg | Parcial |
|---|---|---|---|
| reposició guals | 4 | 8 | 32.00 |
| Total |  |  | 32 |

**E06212** m Vorada de peces de formigó 15x25 cm (tipus T-2)
12 m × 19.79 = 237.48
Vorada de peces de formigó 15x25 cm (tipus T-2), col·locada, inclosa l'excavació i la seva base de formigó HM-20, rejuntada amb morter de ciment.

| Codi | Ut | Descripció | Rendiment | Preu | Import |
|---|---|---|---|---|---|
| O0101 | h | Cap de colla | 0.05 | 20.6 | 1.03 |
| O0102 | h | Oficial 1ª | 0.1 | 20.46 | 2.05 |
| O0110 | h | Peó | 0.1 | 16.75 | 1.68 |
| P1609 | m3 | Excavació de terres | 0.09 | 11.12 | 1.00 |
| P0504 | m3 | Formigó HM-20 posat a l'obra | 0.08 | 52 | 4.16 |
| E0108 | m3 | Morter de ciment elaborat a l'obra | 0.023 | 50.96 | 1.17 |
| P10092 | m | Vorada pref. form. 15x25cm. (material) | 1 | 7.58 | 7.58 |
| %1613 | % | Despeses indirectes | 6 % | 18.67 | 1.12 |
|  |  | Total |  |  | 19.79 |

| Amidament | Uts. | Llarg | Parcial |
|---|---|---|---|
| Pas de vianants | 2 | 6 | 12.00 |
| Total |  |  | 12 |

**E0624** m2 Paviment de panot ranurat de color de 20x20x4 cm.
168 m2 × 23.98 = 4028.64
Paviment de panot ranurat de color de 20x20x4 cm. i col·locat sobre solera de formigó HM-20 inclosa i rejuntat amb morter de ciment.

| Codi | Ut | Descripció | Rendiment | Preu | Import |
|---|---|---|---|---|---|
| O0101 | h | Cap de colla | 0.08 | 20.6 | 1.65 |
| O0102 | h | Oficial 1ª | 0.1 | 20.46 | 2.05 |
| O0110 | h | Peó | 0.2 | 16.75 | 3.35 |
| P0504 | m3 | Formigó HM-20 posat a l'obra | 0.1 | 52 | 5.20 |
| E0108 | m3 | Morter de ciment elaborat a l'obra | 0.031 | 50.96 | 1.58 |
| P0813 | m2 | Rajola hidràulica color 20x20x4 cm. (material) | 1 | 8.79 | 8.79 |
| %1613 | % | Despeses indirectes | 6 % | 22.62 | 1.36 |
|  |  | Total |  |  | 23.98 |

| Amidament | Uts. | Llarg | Ample | Parcial |
|---|---|---|---|---|
| pas de vianants | 4 | 7 | 3 | 84.00 |
|  | 4 | 7 | 3 | 84.00 |
| Subtotal |  |  |  | 168.00 |
| Total |  |  |  | 168 |

**E0623** m2 Paviment de panot 9 pastilles de color gris de 20x20x4 cm.
168 m2 × 22.81 = 3832.08
Paviment de panot hidràulic de color gris de 20x20x4 cm. i col·locat sobre solera de formigó HM-20 inclosa i rejuntat amb morter de ciment.

| Codi | Ut | Descripció | Rendiment | Preu | Import |
|---|---|---|---|---|---|
| O0101 | h | Cap de colla | 0.08 | 20.6 | 1.65 |
| O0102 | h | Oficial 1ª | 0.1 | 20.46 | 2.05 |
| O0110 | h | Peó | 0.2 | 16.75 | 3.35 |
| P0504 | m3 | Formigó HM-20 posat a l'obra | 0.1 | 52 | 5.20 |
| P0812 | m2 | Rajola hidr. gris 20x20x4 cm. (material) | 1 | 7.69 | 7.69 |
| E0108 | m3 | Morter de ciment elaborat a l'obra | 0.031 | 50.96 | 1.58 |
| %1613 | % | Despeses indirectes | 6 % | 21.52 | 1.29 |
|  |  | Total |  |  | 22.81 |

| Amidament | Uts. | Llarg | Ample | Parcial |
|---|---|---|---|---|
| pas de vianants | 4 | 7 | 3 | 84.00 |
|  | 4 | 7 | 3 | 84.00 |
| Subtotal |  |  |  | 168.00 |
| Total |  |  |  | 168 |

**E0673** m2 Paviment lloseta tàctil indicador d'advertència o proximitat de perill
19.2 m2 × 30.93 = 593.86
Paviment de lloseta tàctil indicador d'advertència o proximitat de perill, prefabricada de formigó 30x30 cm. amb botons de 2,5 cm. de diàmetre exterior, 0,5 cm. d'alçada i separats 5 cm. entre els seus centres, de color diferenciat de la resta del paviment, col·locat sobre solera de formigó (inclosa), totalment acabat.

| Codi | Ut | Descripció | Rendiment | Preu | Import |
|---|---|---|---|---|---|
| O0102 | h | Oficial 1ª | 0.4 | 20.46 | 8.18 |
| O0110 | h | Peó | 0.4 | 16.75 | 6.70 |
| E0108 | m3 | Morter de ciment elaborat a l'obra | 0.015 | 50.96 | 0.76 |
| E0199 | kg | Ciment Portland, a peu d'obra (material; 03/02/2006) | 3 | 0.11 | 0.33 |
| P1601 | m3 | Aigua (material) | 0.01 | 0.65 | 0.01 |
| P0504 | m3 | Formigó HM-20 posat a l'obra | 0.1 | 52 | 5.20 |
| P0673 | m2 | Lloseta tàctil de botons (material) | 1 | 8 | 8.00 |
| %1613 | % | Despeses indirectes | 6 % | 29.18 | 1.75 |
|  |  | Total |  |  | 30.93 |

| Amidament | Uts. | Llarg | Ample | Parcial |
|---|---|---|---|---|
| pas de vianants | 8 | 4 | 0.6 | 19.20 |
| Total |  |  |  | 19.2 |

**E0674** m2 Paviment lloseta tàctil indicador direccional
12.8 m2 × 30.4 = 389.12
Paviment de lloseta tàctil indicador direccional, prefabricada de formigó de 30x30 cm. amb 6 línies de 2,5 cm. d'ample i 0,5 cm. de ressalt , de color diferenciat de la resta del paviment, col·locat sobre solera de formigó (inclosa), totalment acabat.

| Codi | Ut | Descripció | Rendiment | Preu | Import |
|---|---|---|---|---|---|
| O0102 | h | Oficial 1ª | 0.4 | 20.46 | 8.18 |
| O0110 | h | Peó | 0.4 | 16.75 | 6.70 |
| E0108 | m3 | Morter de ciment elaborat a l'obra | 0.015 | 50.96 | 0.76 |
| E0199 | kg | Ciment Portland, a peu d'obra | 3 | 0.11 | 0.33 |
| P1601 | m3 | Aigua | 0.01 | 0.65 | 0.01 |
| P0504 | m3 | Formigó HM-20 posat a l'obra | 0.1 | 52 | 5.20 |
| P0674 | m2 | Lloseta tàctil de línies (material) | 1 | 7.5 | 7.50 |
| %1613 | % | Despeses indirectes | 6 % | 28.68 | 1.72 |
|  |  | Total |  |  | 30.4 |

| Amidament | Uts. | Llarg | Ample | Parcial |
|---|---|---|---|---|
| pas de vianants | 8 | 2 | 0.8 | 12.80 |
| Total |  |  |  | 12.8 |

**E0631V** m2 Paviment de llambordins de formigó de 20x10x8 cm. (color vermell)
4.8 m2 × 41.71 = 200.21

| Codi | Ut | Descripció | Rendiment | Preu | Import |
|---|---|---|---|---|---|
| O0101 | h | Cap de colla | 0.1 | 20.6 | 2.06 |
| O0102 | h | Oficial 1ª | 0.2 | 20.46 | 4.09 |
| O0110 | h | Peó | 0.35 | 16.75 | 5.86 |
| M0211 | h | Picó vibrant amb placa 60 cm. (maquinària; 12/01/2009) | 0.15 | 9.611766 | 1.44 |
| P0320 | m3 | Sorra de pedrera (material; 12/01/2009) | 0.005 | 9.591162 | 0.05 |
| P1025V | u | Llambordí de formigó 20x10x8 cm. de color (material) | 50 | 0.31 | 15.50 |
| E0108 | m3 | Morter de ciment elaborat a l'obra | 0.05 | 50.96 | 2.55 |
| P0504 | m3 | Formigó HM-20 posat a l'obra | 0.15 | 52 | 7.80 |
| %1613 | % | Despeses indirectes | 6 % | 39.35 | 2.36 |
|  |  | Total |  |  | 41.71 |

| Amidament | Uts. | Llarg | Ample | Parcial |
|---|---|---|---|---|
| Pas de vianants | 1 | 6 | 0.8 | 4.80 |
| Total |  |  |  | 4.8 |

**E0642** m2 Paviment de panot ranurat de color de 25x25x4 cm.
4.8 m2 × 25.66 = 123.17
Paviment de panot ranurat de color de 25x25x4 cm., col·locat sobre solera de formigó HM-20 inclosa i rejuntat amb morter de ciment.

| Codi | Ut | Descripció | Rendiment | Preu | Import |
|---|---|---|---|---|---|
| O0101 | h | Cap de colla | 0.08 | 20.6 | 1.65 |
| O0102 | h | Oficial 1ª | 0.1 | 20.46 | 2.05 |
| O0110 | h | Peó | 0.2 | 16.75 | 3.35 |
| P0504 | m3 | Formigó HM-20 posat a l'obra | 0.1 | 52 | 5.20 |
| P0814 | m2 | Rajola hidràulica color 25x25x4 cm. (material; 12/01/2009) | 1 | 10.384416 | 10.38 |
| E0108 | m3 | Morter de ciment elaborat a l'obra | 0.031 | 50.96 | 1.58 |
| %1613 | % | Despeses indirectes | 6 % | 24.21 | 1.45 |
|  |  | Total |  |  | 25.66 |

| Amidament | Uts. | Llarg | Ample | Parcial |
|---|---|---|---|---|
| Pas de vianants | 1 | 6 | 0.8 | 4.80 |
| Total |  |  |  | 4.8 |

**E0643** m2 Paviment de panot ranurat de color de 30x30x3,5 cm.
4.8 m2 × 28.21 = 135.41
Paviment de panot ranurat de color de 30x30x3,5 cm. tipus terratzo amb superfície polida i ranurada, col·locat sobre solera de formigó HM-20 inclosa i rejuntat amb morter de ciment.

| Codi | Ut | Descripció | Rendiment | Preu | Import |
|---|---|---|---|---|---|
| O0101 | h | Cap de colla | 0.08 | 20.6 | 1.65 |
| O0102 | h | Oficial 1ª | 0.1 | 20.46 | 2.05 |
| O0110 | h | Peó | 0.2 | 16.75 | 3.35 |
| P0504 | m3 | Formigó HM-20 posat a l'obra | 0.1 | 52 | 5.20 |
| P0815 | m2 | Lloseta tipus terratzo 30x30x3,5 cm. (material; 12/01/2009) | 1 | 12.784782 | 12.78 |
| E0108 | m3 | Morter de ciment elaborat a l'obra | 0.031 | 50.96 | 1.58 |
| %1613 | % | Despeses indirectes | 6 % | 26.61 | 1.60 |
|  |  | Total |  |  | 28.21 |

| Amidament | Uts. | Llarg | Ample | Parcial |
|---|---|---|---|---|
| Pas de vianants | 1 | 6 | 0.8 | 4.80 |
| Total |  |  |  | 4.8 |

**E0858D** u Arqueta d'obra d'1,50x1,50m per a tubs de serveis (Hmàx=1,5m)
2 u × 208.66 = 417.32
Arqueta d'obra d'1,50x1,50 per a tubs de serveis, inclòs base de formigó HM-20 de 20 cm de gruix, formació de parets amb blocs de formigó de 40x20x20 cm, i d'una alçada màxima d'1,5 metres, segons plànols.

| Codi | Ut | Descripció | Rendiment | Preu |
|---|---|---|---|---|
| O0102 | h | Oficial 1ª | 1 | 20.46 |
| O0110 | h | Peó | 2 | 16.75 |
| P0818 | u | Bloc relleu 40x20x20 cm.c.v.c (material; 12/01/2009) | 80 | 1.44228 |
| P0504 | m3 | Formigó HM-20 posat a l'obra | 0.45 | 52 |
| M0225 | h. | Vibrador (maquinària; 12/01/2009) | 0.1 | 2.091306 |
| E0108 | m3 | Morter de ciment elaborat a l'obra | 0.08 | 50.96 |
| %1613 | % | Despeses indirectes | 6 % |  |

**E1109** m Vorada de peces de formigó de 15x30 cm tipus J-1
8 m × 16.85 = 134.80
Vorada de peces de formigó de 15x30 cm. tipus J-1, col·locat, inclosa l'excavació i la seva base de formigó HM-20, i rejuntat amb morter de ciment.

| Codi | Ut | Descripció | Rendiment | Preu | Import |
|---|---|---|---|---|---|
| O0101 | h | Cap de colla | 0.03 | 20.6 | 0.62 |
| O0102 | h | Oficial 1ª | 0.06 | 20.46 | 1.23 |
| O0110 | h | Peó | 0.18 | 16.75 | 3.02 |
| P1609 | m3 | Excavació de terres | 0.06 | 11.12 | 0.67 |
| P1109 | m | Vorada pref. form. 15x30 cm. tipus J-1 (material) | 1 | 4.2 | 4.20 |
| P0504 | m3 | Formigó HM-20 posat a l'obra | 0.04 | 52 | 2.08 |
| E0108 | m3 | Morter de ciment elaborat a l'obra | 0.08 | 50.96 | 4.08 |
| %1613 | % | Despeses indirectes | 6 % | 15.90 | 0.95 |
|  |  | Total |  |  | 16.85 |

**E1108** m Vorada de peces de formigó de 8x20 cm tipus jardí
4 m × 15.73 = 62.92
Vorada de peces de formigó de 8x20 cm. tipus jardí, col·locat, inclosa l'excavació i la seva base de formigó HM-20, i rejuntat amb morter de ciment.

| Codi | Ut | Descripció | Rendiment | Preu | Import |
|---|---|---|---|---|---|
| O0101 | h | Cap de colla | 0.03 | 20.6 | 0.62 |
| O0102 | h | Oficial 1ª | 0.06 | 20.46 | 1.23 |
| O0110 | h | Peó | 0.18 | 16.75 | 3.02 |
| P1609 | m3 | Excavació de terres | 0.06 | 11.12 | 0.67 |
| P1007 | m | Vorada pref. form. 8x20 cm. tipus jardí (material) | 1 | 3.14 | 3.14 |
| P0504 | m3 | Formigó HM-20 posat a l'obra | 0.04 | 52 | 2.08 |
| E0108 | m3 | Morter de ciment elaborat a l'obra | 0.08 | 50.96 | 4.08 |
| %1613 | % | Despeses indirectes | 6 % | 14.84 | 0.89 |
|  |  | Total |  |  | 15.73 |

**E0626C** m Vorada remuntable de formigó de 15x20/7 cm.
4 m × 16.09 = 64.36
Vorada remuntable de formigó de 20x15X8 cm., col·locada, inclosa l'excavació i la seva base de formigó HM-20, rejuntada amb morter de ciment.

| Codi | Ut | Descripció | Rendiment | Preu | Import |
|---|---|---|---|---|---|
| O0101 | h | Cap de colla | 0.033 | 20.6 | 0.68 |
| O0102 | h | Oficial 1ª | 0.07 | 20.46 | 1.43 |
| O0110 | h | Peó | 0.14 | 16.75 | 2.35 |
| P1609 | m3 | Excavació de terres | 0.052 | 11.12 | 0.58 |
| P1020D | m | Vorada remuntable formigó 20X15-7 TIPUS BORE720 (material) | 1 | 8.01 | 8.01 |
| P0504 | m3 | Formigó HM-20 posat a l'obra | 0.038 | 52 | 1.98 |
| E0108 | m3 | Morter de ciment elaborat a l'obra | 0.003 | 50.96 | 0.15 |
| %1613 | % | Despeses indirectes | 6 % | 15.18 | 0.91 |
|  |  | Total |  |  | 16.09 |

**E0626** m Vorada remuntable de formigó de 25x13 cm estriada (tipus illeta)
4 m × 16.97 = 67.88
Vorada remuntable de formigó de 25x13 cm. amb la superfície estriada, per illetes, col·locada, inclosa l'excavació i la seva base de formigó HM-20, rejuntada amb morter de ciment.

| Codi | Ut | Descripció | Rendiment | Preu | Import |
|---|---|---|---|---|---|
| O0101 | h | Cap de colla | 0.033 | 20.6 | 0.68 |
| O0102 | h | Oficial 1ª | 0.07 | 20.46 | 1.43 |
| O0110 | h | Peó | 0.14 | 16.75 | 2.35 |
| P1609 | m3 | Excavació de terres | 0.052 | 11.12 | 0.58 |
| P0504 | m3 | Formigó HM-20 posat a l'obra | 0.038 | 52 | 1.98 |
| E0108 | m3 | Morter de ciment elaborat a l'obra | 0.003 | 50.96 | 0.15 |
| P1020 | m | Vorada munta. form. 25x13 cm. (material; 01/04/2009) | 1 | 8.8375 | 8.84 |
| %1613 | % | Despeses indirectes | 6 % | 16.01 | 0.96 |
|  |  | Total |  |  | 16.97 |

**E0667** m Vorada remuntable de peces de formigó de 25x28 cm. (rotondes)
4 m × 23.34 = 93.36
Vorada remuntable de peces de formigó de 25x28 cm., col·locada, inclosa l'excavació i la seva base de formigó HM-20, rejuntada amb morter de ciment.

| Codi | Ut | Descripció | Rendiment | Preu | Import |
|---|---|---|---|---|---|
| O0101 | h | Cap de colla | 0.05 | 20.6 | 1.03 |
| O0102 | h | Oficial 1ª | 0.1 | 20.46 | 2.05 |
| O0110 | h | Peó | 0.12 | 16.75 | 2.01 |
| P1609 | m3 | Excavació de terres | 0.09 | 11.12 | 1.00 |
| P0504 | m3 | Formigó HM-20 posat a l'obra | 0.08 | 52 | 4.16 |
| E0108 | m3 | Morter de ciment elaborat a l'obra | 0.023 | 50.96 | 1.17 |
| P1008 | m | Vorada pref. form. 25x28 cm. (material; 17/01/2008) | 1 | 10.59992958174 | 10.60 |
| %1613 | % | Despeses indirectes | 6 % | 22.02 | 1.32 |
|  |  | Total |  |  | 23.34 |

**PA002** pa PA a justificar per la reposició de serveis afectats per les obres (10/07/2006)
1 pa × 1200 = 1200.00

### 04.02 DRENATGE (07/12/1994)
Import: 13976.97

**E0305** m3 Excavació rases i pous, mitjans mecànics, cànon abocador (10% roca)
48 m3 × 11.12 = 533.76
Excavació en rases, pous o fonaments, amb mitjans mecànics, inclòs càrrega i transport a l'interior d'obra o abocador controlat, inclòs el seu cànon

| Codi | Ut | Descripció | Rendiment | Preu | Import |
|---|---|---|---|---|---|
| O0101 | h | Cap de colla | 0.02 | 20.6 | 0.41 |
| O0102 | h | Oficial 1ª | 0.06 | 20.46 | 1.23 |
| O0110 | h | Peó | 0.12 | 16.75 | 2.01 |
| M0207 | h | Retroexcavadora | 0.06 | 59.41 | 3.56 |
| M0228 | h | Electrobomba sumergible 20 kW (maquinària; 12/01/2009) | 0.02 | 3.801438 | 0.08 |
| M0212B | h | Camió de trabuc de 20 t | 0.06 | 37.33 | 2.24 |
| P1613 | u | Cànon d'abocador | 1.2 | 0.8 | 0.96 |
| %1613 | % | Despeses indirectes | 6 % | 10.49 | 0.63 |
|  |  | Total |  |  | 11.12 |

| Amidament | Uts. | Llarg | Ample | Alt | Parcial |
|---|---|---|---|---|---|
| Pas de vianants | 4 | 25 | 0.4 | 0.6 | 24.00 |
| Tub pluvials | 4 | 25 | 0.4 | 0.6 | 24.00 |
| Subtotal |  |  |  |  | 48.00 |
| Total |  |  |  |  | 48 |

**E0502** m3 Formigó HM-20 fonaments
45 m3 × 62.85 = 2828.25
Formigó en massa tipus HM-20 en fonaments i soleres, elaborat en planta, col·locat.

| Codi | Ut | Descripció | Rendiment | Preu | Import |
|---|---|---|---|---|---|
| O0101 | h | Cap de colla | 0.025 | 20.6 | 0.52 |
| O0102 | h | Oficial 1ª | 0.1 | 20.46 | 2.05 |
| O0110 | h | Peó | 0.2 | 16.75 | 3.35 |
| P0504 | m3 | Formigó HM-20 posat a l'obra | 1.02 | 52 | 53.04 |
| M0225 | h. | Vibrador | 0.16 | 2.091306 | 0.33 |
| %1613 | % | Despeses indirectes | 6 % | 59.29 | 3.56 |
|  |  | Total |  |  | 62.85 |

| Amidament | Uts. | Llarg | Ample | Alt | Parcial |
|---|---|---|---|---|---|
| Pas de vianants | 4 | 25 | 0.4 | 0.6 | 24.00 |
| Tub pluvials | 4 | 25 | 0.4 | 0.6 | 24.00 |
| deduir tub | -4 | 25 | 0.03 |  | -3.00 |
| Subtotal |  |  |  |  | 45.00 |
| Total |  |  |  |  | 45 |

**E0872** m Tub de PP corrugat doble capa Ø200 mm
80 m × 15.13 = 1210.40
Tub de PP corrugat doble capa de 200 mm. de diàmetre nominal i SN 8 kN/m2, inclòs pp de peces especials i accessoris, col·locat.

| Codi | Ut | Descripció | Rendiment | Preu | Import |
|---|---|---|---|---|---|
| O0101 | h | Cap de colla | 0.05 | 20.6 | 1.03 |
| O0102 | h | Oficial 1ª | 0.1 | 20.46 | 2.05 |
| O0110 | h | Peó | 0.1 | 16.75 | 1.68 |
| P1239 | m | Tub de pp DN160 mm., SN 8 kN/m2 (material; 01/04/2009) | 1 | 7.318662 | 7.32 |
| P%1615 | % | Part proporcional accessoris (10/08/1999) | 30 % | 7.32 | 2.20 |
| %1613 | % | Despeses indirectes | 6 % | 14.28 | 0.86 |
|  |  | Total |  |  | 15.13 |

| Amidament | Uts. | Llarg | Parcial |
|---|---|---|---|
| tubs pluvials | 4 | 20 | 80.00 |
| Total |  |  | 80 |

**E0873** m Tub de PP corrugat doble capa Ø250 mm
24 m × 16.39 = 393.36
Tub de PP corrugat doble capa de 250 mm. de diàmetre nominal i SN 8 kN/m2, inclòs pp de peces especials i accessoris, col·locat.

| Codi | Ut | Descripció | Rendiment | Preu | Import |
|---|---|---|---|---|---|
| O0101 | h | Cap de colla | 0.05 | 20.6 | 1.03 |
| O0102 | h | Oficial 1ª | 0.1 | 20.46 | 2.05 |
| O0110 | h | Peó | 0.1 | 16.75 | 1.68 |
| P1240 | m | Tub de pp DN250 mm., SN 8 kN/m2 (material; 01/04/2009) | 1 | 8.24362 | 8.24 |
| P%1615 | % | Part proporcional accessoris | 30 % | 8.24 | 2.47 |
| %1613 | % | Despeses indirectes | 6 % | 15.47 | 0.93 |
|  |  | Total |  |  | 16.39 |

| Amidament | Uts. | Llarg | Parcial |
|---|---|---|---|
| Tub pluvials | 4 | 6 | 24.00 |
| Total |  |  | 24 |

**E0874** m Tub de PP corrugat doble capa Ø315 mm
12 m × 21.33 = 255.96
Tub de PP corrugat doble capa de 315 mm. de diàmetre nominal i SN 8 kN/m2, inclòs pp de peces especials i accessoris, col·locat.

| Codi | Ut | Descripció | Rendiment | Preu | Import |
|---|---|---|---|---|---|
| O0101 | h | Cap de colla | 0.03 | 20.6 | 0.62 |
| O0102 | h | Oficial 1ª | 0.14 | 20.46 | 2.86 |
| O0110 | h | Peó | 0.14 | 16.75 | 2.35 |
| P1241 | m | Tub de pp DN315 mm., SN 8 kN/m2 (material) | 1 | 10.99 | 10.99 |
| P%1615 | % | Part proporcional accessoris | 30 % | 10.99 | 3.30 |
| %1613 | % | Despeses indirectes | 6 % | 20.12 | 1.21 |
|  |  | Total |  |  | 21.33 |

| Amidament | Uts. | Llarg | Parcial |
|---|---|---|---|
| Tub pluvials | 2 | 6 | 12.00 |
| Total |  |  | 12 |

**E0875** m Tub de PP corrugat doble capa Ø400 mm
12 m × 24.41 = 292.92
Tub de PP corrugat doble capa de 400 mm. de diàmetre nominal i SN 8 kN/m2, inclòs pp de peces especials i accessoris, col·locat.

| Codi | Ut | Descripció | Rendiment | Preu | Import |
|---|---|---|---|---|---|
| O0101 | h | Cap de colla | 0.03 | 20.6 | 0.62 |
| O0102 | h | Oficial 1ª | 0.16 | 20.46 | 3.27 |
| O0110 | h | Peó | 0.16 | 16.75 | 2.68 |
| P1242 | m | Tub de pp DN400 mm., SN 8 kN/m2 (material) | 1 | 12.65 | 12.65 |
| P%1615 | % | Part proporcional accessoris | 30 % | 12.65 | 3.80 |
| %1613 | % | Despeses indirectes | 6 % | 23.02 | 1.38 |
|  |  | Total |  |  | 24.41 |

| Amidament | Uts. | Llarg | Parcial |
|---|---|---|---|
| Tub pluvials | 2 | 6 | 12.00 |
| Total |  |  | 12 |

**E0876** m Tub de PP corrugat doble capa Ø500 mm
12 m × 32.03 = 384.36
Tub de PP corrugat doble capa de 500 mm. de diàmetre nominal i SN 8 kN/m2, inclòs pp de peces especials i accessoris, col·locat.

| Codi | Ut | Descripció | Rendiment | Preu | Import |
|---|---|---|---|---|---|
| O0101 | h | Cap de colla | 0.02 | 20.6 | 0.41 |
| O0102 | h | Oficial 1ª | 0.05 | 20.46 | 1.02 |
| O0110 | h | Peó | 0.05 | 16.75 | 0.84 |
| P1243 | m | Tub de pp DN500 mm., SN 8 kN/m2 (material; 09/10/2009) | 1 | 21.5 | 21.50 |
| P%1615 | % | Part proporcional accessoris | 30 % | 21.50 | 6.45 |
| %1613 | % | Despeses indirectes | 6 % | 30.22 | 1.81 |
|  |  | Total |  |  | 32.03 |

| Amidament | Uts. | Llarg | Parcial |
|---|---|---|---|
| Tub pluvials | 2 | 6 | 12.00 |
| Total |  |  | 12 |

**E0891** u Connexió de canonada amb col·lector existent
4 u × 158.13 = 632.52
Connexió de canonada amb el col·lector existent, totalment acabat.

| Codi | Ut | Descripció | Rendiment | Preu | Import |
|---|---|---|---|---|---|
| O0102 | h | Oficial 1ª | 2 | 20.46 | 40.92 |
| O0110 | h | Peó | 2 | 16.75 | 33.50 |
| P0504 | m3 | Formigó HM-20 posat a l'obra | 0.4 | 52 | 20.80 |
| M0225 | h. | Vibrador | 0.04 | 2.091306 | 0.08 |
| E0515 | m2 | Encofrat de fusta per a fonaments i/o formigó ocult | 2.2 | 24.49 | 53.88 |
| %1613 | % | Despeses indirectes | 6 % | 149.18 | 8.95 |
|  |  | Total |  |  | 158.13 |

| Amidament | Uts. | Parcial |
|---|---|---|
| Pas de vianants | 4 | 4.00 |
| Total |  | 4 |

**E0821P** u Recreixement i anivellació pou de registre
8 u × 140.52 = 1124.16
Recreixement i anivellació de pou de registre, totalment acabat.

| Codi | Ut | Descripció | Rendiment | Preu | Import |
|---|---|---|---|---|---|
| O0101 | h | Cap de colla | 0.1 | 20.6 | 2.06 |
| O0102 | h | Oficial 1ª | 1.5 | 20.46 | 30.69 |
| O0110 | h | Peó | 1.5 | 16.75 | 25.13 |
| P0504 | m3 | Formigó HM-20 posat a l'obra | 0.4 | 52 | 20.80 |
| E0515 | m2 | Encofrat de fusta per a fonaments i/o formigó ocult | 2.2 | 24.49 | 53.88 |
| %1613 | % | Despeses indirectes | 6 % | 132.56 | 7.95 |
|  |  | Total |  |  | 140.52 |

**E0821** u Recreixement i anivellació pericó o bunera
1 u × 58.26 = 58.26
Repicat de xapa de morter, neteja, recreixement i anivellació de pericó, pou de registre, o bunera existent de qualsevol tipus a nova cota d'acabat, totalment acabat.

| Codi | Ut | Descripció | Rendiment | Preu | Import |
|---|---|---|---|---|---|
| O0101 | h | Cap de colla | 0.05 | 20.6 | 1.03 |
| O0102 | h | Oficial 1ª | 0.5 | 20.46 | 10.23 |
| O0110 | h | Peó | 0.5 | 16.75 | 8.38 |
| P0504 | m3 | Formigó HM-20 posat a l'obra | 0.1 | 52 | 5.20 |
| E0515 | m2 | Encofrat de fusta per a fonaments i/o formigó ocult | 1.23 | 24.49 | 30.12 |
| %1613 | % | Despeses indirectes | 6 % | 54.96 | 3.30 |
|  |  | Total |  |  | 58.26 |

**E0837C** u Pou registre DN1000 formigó prefabricat (sense tapa i pates) Hmax=1,80 m
4 u × 330.06 = 1320.24
Pou de registre Ø1000 de formigó prefabricat fins 1,80 m d'alçada.

| Codi | Ut | Descripció | Rendiment | Preu | Import |
|---|---|---|---|---|---|
| O0101 | h | Cap de colla | 0.02 | 20.6 | 0.41 |
| O0102 | h | Oficial 1ª | 1.5 | 20.46 | 30.69 |
| O0110 | h | Peó | 2 | 16.75 | 33.50 |
| P1609 | m3 | Excavació de terres | 2.2 | 11.12 | 24.46 |
| P0652 | u | Conus prefabricat 1000x800 mm (material; 18/11/2009) | 1 | 131.3 | 131.30 |
| P0504 | m3 | Formigó HM-20 posat a l'obra | 0.6 | 52 | 31.20 |
| E0515 | m2 | Encofrat de fusta per a fonaments i/o formigó ocult | 2.44 | 24.49 | 59.76 |
| M0225 | h. | Vibrador | 0.03 | 2.091306 | 0.06 |
| %1613 | % | Despeses indirectes | 6 % | 311.38 | 18.68 |
|  |  | Total |  |  | 330.06 |

**E08251** u Tapa fosa Ø650 mm, classe D-400, marc Ø800 mm (model D-90)
4 u × 148.51 = 594.04
Subministrament i col·locació de tapa i marc circular de fosa dúctil, de classe D 400 (400 KN), Ø650 mm. exterior, marc Ø800 mm, estanca i amb junta insonoritzant, segons especificacions tècniques.

| Codi | Ut | Descripció | Rendiment | Preu | Import |
|---|---|---|---|---|---|
| O0101 | h | Cap de colla | 0.02 | 20.6 | 0.41 |
| O0102 | h | Oficial 1ª | 0.3 | 20.46 | 6.14 |
| O0110 | h | Peó | 0.6 | 16.75 | 10.05 |
| P0620B | u | Tapa fosa Ø650 mm. exterior, marc Ø800 mm., classe D-400 (material) | 1 | 123.5 | 123.50 |
| %1613 | % | Despeses indirectes | 6 % | 140.10 | 8.41 |
|  |  | Total |  |  | 148.51 |

**E0870C** u Arqueta drenatge per recollida de cunetes, Hmax=1,60 m - 2 reixes (amb tapa reixa gran)
1 u × 1038.3 = 1038.30
Arqueta drenatge per recollida de cunetes, fins 1,60 m d'alçada, amb tapa tipus tràmex forat de 3 cm, 2 reixes i bastiment segons plànols, de formigó en massa, inclòs excavació, base de formigó de neteja i encofrat, totalment acabada.

| Codi | Ut | Descripció | Rendiment | Preu | Import |
|---|---|---|---|---|---|
| O0101 | h | Cap de colla | 0.18 | 20.6 | 3.71 |
| O0102 | h | Oficial 1ª | 1.8 | 20.46 | 36.83 |
| O0110 | h | Peó | 3.6 | 16.75 | 60.30 |
| P1609 | m3 | Excavació de terres | 5.5 | 11.12 | 61.16 |
| P0500 | m3 | Formigó HL-150 posat a l'obra (material) | 0.16 | 50.5 | 8.08 |
| P0504 | m3 | Formigó HM-20 posat a l'obra | 2.5 | 52 | 130.00 |
| E0515 | m2 | Encofrat de fusta per a fonaments i/o formigó ocult | 11 | 24.49 | 269.39 |
| E0516 | m2 | Encofrat de fusta per a formigó vist | 3.55 | 30.52 | 108.35 |
| P0632 | m2 | Tapa tràmex de 0.03x0.03m (material; 12/01/2009) | 0.493 | 71.104404 | 35.05 |
| P0616B0 | u | Reixa i bastiment 973x490x70 mm (material) | 2 | 132 | 264.00 |
| P1242 | m | Tub de pp DN400 mm., SN 8 kN/m2 | 0.21 | 12.65 | 2.66 |
| %1613 | % | Despeses indirectes | 6 % | 979.53 | 58.77 |
|  |  | Total |  |  | 1038.3 |

**E0820BU1** u Embornal amb bústia i reixa fosa grisa 700x360x100 mm. (07/12/1994)
10 u × 188.74 = 1887.40
Embornal, amb bústia inclòs reixa de fosa grisa de 700x360x100 mm classe D-400 per 40Tn de càrrega de ruptura i marc abatible, totalment acabada.

| Codi | Ut | Descripció | Rendiment | Preu | Import |
|---|---|---|---|---|---|
| O0101 | h | Cap de colla | 0.1 | 20.6 | 2.06 |
| O0102 | h | Oficial 1ª | 1.05 | 20.46 | 21.48 |
| O0110 | h | Peó | 1.05 | 16.75 | 17.59 |
| P1609 | m3 | Excavació de terres | 1 | 11.12 | 11.12 |
| E0515 | m2 | Encofrat de fusta per a fonaments i/o formigó ocult | 1.87 | 24.49 | 45.80 |
| E0502 | m3 | Formigó HM-20 fonaments | 0.25 | 62.85 | 15.71 |
| P06212 | u | Reixa i bastiment 700x360x100 mm. (material) | 1 | 65.16 | 65.16 |
| P1005 | m | Vorada pref. form. tipus bústia. (material; 01/04/2009) | 1 | 9.8172 | 9.82 |
| vg | % | Despeses indirectes | 0 | 6 | 0.00 |
|  |  | Total |  |  | 188.74 |

**E0820BU** u Embornal amb bústia i reixa fosa grisa 973x490x70 mm. (07/12/1994)
2 u × 273.28 = 546.56
Embornal amb bústia, inclòs reixa de fosa dúctil grisa de 973x490x70 mm classe D-400 per 40Tn de càrrega de ruptura i marc angular, totalment acabada.

| Codi | Ut | Descripció | Rendiment | Preu | Import |
|---|---|---|---|---|---|
| O0101 | h | Cap de colla | 0.12 | 20.6 | 2.47 |
| O0102 | h | Oficial 1ª | 1.1 | 20.46 | 22.51 |
| O0110 | h | Peó | 1.1 | 16.75 | 18.43 |
| P1609 | m3 | Excavació de terres | 1.2 | 11.12 | 13.34 |
| P0504 | m3 | Formigó HM-20 posat a l'obra | 0.462 | 52 | 24.02 |
| E0515 | m2 | Encofrat de fusta per a fonaments i/o formigó ocult | 2.07 | 24.49 | 50.69 |
| P0616B0 | u | Reixa i bastiment 973x490x70 mm | 1 | 132 | 132.00 |
| P1005 | m | Vorada pref. form. tipus bústia. | 1 | 9.8172 | 9.82 |
| vg | % | Despeses indirectes | 0 | 6 | 0.00 |
|  |  | Total |  |  | 273.28 |

**E08201** u Embornal pla amb reixa fosa grisa 700x360x100 mm. (07/12/1994)
2 u × 177.06 = 354.12
Embornal, inclòs reixa de fosa grisa de 700x360x100 mm classe D-400 per 40Tn de càrrega de ruptura i marc abatible, totalment acabada.

| Codi | Ut | Descripció | Rendiment | Preu | Import |
|---|---|---|---|---|---|
| O0101 | h | Cap de colla | 0.1 | 20.6 | 2.06 |
| O0102 | h | Oficial 1ª | 1 | 20.46 | 20.46 |
| O0110 | h | Peó | 1 | 16.75 | 16.75 |
| P1609 | m3 | Excavació de terres | 1 | 11.12 | 11.12 |
| E0502 | m3 | Formigó HM-20 fonaments | 0.25 | 62.85 | 15.71 |
| E0515 | m2 | Encofrat de fusta per a fonaments i/o formigó ocult | 1.87 | 24.49 | 45.80 |
| P06212 | u | Reixa i bastiment 700x360x100 mm. | 1 | 65.16 | 65.16 |
| vg | % | Despeses indirectes | 0 | 6 | 0.00 |
|  |  | Total |  |  | 177.06 |

**E0820** u Embornal pla amb reixa fosa grisa 973x490x70 mm. (07/12/1994)
2 u × 261.18 = 522.36
Embornal, inclòs reixa de fosa dúctil grisa de 973x490x70 mm classe D-400 per 40Tn de càrrega de ruptura i marc angular, totalment acabada.

| Codi | Ut | Descripció | Rendiment | Preu | Import |
|---|---|---|---|---|---|
| O0101 | h | Cap de colla | 0.1 | 20.6 | 2.06 |
| O0102 | h | Oficial 1ª | 1.05 | 20.46 | 21.48 |
| O0110 | h | Peó | 1.05 | 16.75 | 17.59 |
| P1609 | m3 | Excavació de terres | 1.2 | 11.12 | 13.34 |
| P0504 | m3 | Formigó HM-20 posat a l'obra | 0.462 | 52 | 24.02 |
| E0515 | m2 | Encofrat de fusta per a fonaments i/o formigó ocult | 2.07 | 24.49 | 50.69 |
| P0616B0 | u | Reixa i bastiment 973x490x70 mm | 1 | 132 | 132.00 |
| vg | % | Despeses indirectes | 0 | 6 | 0.00 |
|  |  | Total |  |  | 261.18 |

### 04.03 SENYALITZACIÓ (07/12/1994)
Import: 16064.19

**E0704** m Premarcatge de marca viària longitudinal
96 m × 0.13 = 12.48

| Amidament | Uts. | Llarg | Parcial |
|---|---|---|---|
| Línia M-2.2 pas de vianants | 10 | 8 | 80.00 |
| Línia M-2.2 esquena d'ase | 2 | 8 | 16.00 |
| Subtotal |  |  | 96.00 |
| Total |  |  | 96 |

**E0787** m2 Eliminació marques viàries amb qualssevol procediments
70.4 m2 × 25.56 = 1799.42
Eliminació de les marques viàries amb qualssevol dels següents procediments: aigua a perssió, projecció d'abrasius o fresat, mitjançant utilització de sistemes fixos rotatoris o flotants horitzontals.

| Codi | Ut | Descripció | Rendiment | Preu | Import |
|---|---|---|---|---|---|
| O0101 | h | Cap de colla | 0.025 | 20.6 | 0.52 |
| O0102 | h | Oficial 1ª | 0.12 | 20.46 | 2.46 |
| O0110 | h | Peó | 0.24 | 16.75 | 4.02 |
| M0242 | h | Fresadora | 0.12 | 133.009122 | 15.96 |
| %1616 | % | Eines i medis auxiliars (02/09/2009) | 5 % | 22.96 | 1.15 |
| %1613 | % | Despeses indirectes | 6 % | 24.11 | 1.45 |
|  |  | Total |  |  | 25.56 |

| Amidament | Uts. | Llarg | Ample | Parcial |
|---|---|---|---|---|
| pas vianants existent | 2 | 6.4 | 5.5 | 70.40 |
| Total |  |  |  | 70.4 |

**E0705** m Marca viària longitudinal 10 cm. amplada, pintura acrílica
120 m × 0.4 = 48.00
Marca viària longitudinal de 10 cm. d'amplada, amb pintura acrílica i microesferes de vidre, amb màquina autopropulsada.

| Codi | Ut | Descripció | Rendiment | Preu | Import |
|---|---|---|---|---|---|
| O0101 | h | Cap de colla | 0.001 | 20.6 | 0.02 |
| O0110 | h | Peó | 0.002 | 16.75 | 0.03 |
| P1422 | kg | Pintura | 0.09 | 2.26644 | 0.20 |
| P1421 | kg | Microesferes de vidre | 0.055 | 0.958086 | 0.05 |
| M0220 | h | Escombradora autopropulsada | 0.001 | 42.145482 | 0.04 |
| M0224 | h | Màquina pintura bandes autop. | 0.001 | 41.56857 | 0.04 |
| %1613 | % | Despeses indirectes | 6 % | 0.38 | 0.02 |
|  |  | Total |  |  | 0.4 |

**E0706** m Marca viària longitudinal 15 cm. amplada, pintura acrílica
180 m × 0.55 = 99.00

**E0708** m2 Marca viària transversal, fletxes, inscripcions i zebrats, pintura acrílica
204.8 m2 × 11.33 = 2320.38

| Amidament | Uts. | Llarg | Ample | Parcial |
|---|---|---|---|---|
| Pas de vianants |  |  |  |  |
| color vermell | 6 | 4.9 |  | 29.40 |
| color blanc | 6 | 13.5 |  | 81.00 |
| línia aturada M-4.1 | 10 | 3 | 0.4 | 12.00 |
| Esquena d'ase |  |  |  |  |
| color vermell | 6 | 8.2 |  | 49.20 |
| color blanc | 6 | 4.2 |  | 25.20 |
| Repintat pas vianants existent | 4 | 4 | 0.5 | 8.00 |
| Subtotal |  |  |  | 204.80 |
| Total |  |  |  | 204.8 |

**E0731** u Retirada de senyal a magatzem de Diputació
8 u × 13.24 = 105.92
Retirada de senyal, inclòs càrrega i transport al magatzem de Diputació.

| Codi | Ut | Descripció | Rendiment | Preu | Import |
|---|---|---|---|---|---|
| O0101 | h | Cap de colla | 0.1 | 20.6 | 2.06 |
| O0110 | h | Peó | 0.4 | 16.75 | 6.70 |
| M0212B | h | Camió de trabuc de 20 t | 0.1 | 37.33 | 3.73 |
| %1613 | % | Despeses indirectes | 6 % | 12.49 | 0.75 |
|  |  | Total |  |  | 13.24 |

**E0731C** u Trasllat de senyal d'indicació o orientació existent
8 u × 41.47 = 331.76
Trasllat de senyal d'indicació o orientació existent , inclosa fonamentació.

| Codi | Ut | Descripció | Rendiment | Preu | Import |
|---|---|---|---|---|---|
| O0101 | h | Cap de colla | 0.1 | 20.6 | 2.06 |
| O0110 | h | Peó | 0.4 | 16.75 | 6.70 |
| M0212B | h | Camió de trabuc de 20 t | 0.1 | 37.33 | 3.73 |
| P1609 | m3 | Excavació de terres | 0.36 | 11.12 | 4.00 |
| E0502 | m3 | Formigó HM-20 fonaments | 0.36 | 62.85 | 22.63 |
| %1613 | % | Despeses indirectes | 6 % | 39.12 | 2.35 |
|  |  | Total |  |  | 41.47 |

**E0729** u Fonamentació de senyals
12 u × 25.25 = 303.00
Fonamentació de senyals, totalment acabada.

| Codi | Ut | Descripció | Rendiment | Preu | Import |
|---|---|---|---|---|---|
| O0101 | h | Cap de colla | 0.12 | 20.6 | 2.47 |
| O0110 | h | Peó | 0.48 | 16.75 | 8.04 |
| P1609 | m3 | Excavació de terres | 0.18 | 11.12 | 2.00 |
| E0502 | m3 | Formigó HM-20 fonaments | 0.18 | 62.85 | 11.31 |
| %1613 | % | Despeses indirectes | 6 % | 23.82 | 1.43 |
|  |  | Total |  |  | 25.25 |

**E0730** u Fonamentació de cartell de pre-senyalització
2 u × 112.21 = 224.42
Fonamentació de cartell de pre-senyalització, totalment acabada.

| Codi | Ut | Descripció | Rendiment | Preu | Import |
|---|---|---|---|---|---|
| O0101 | h | Cap de colla | 0.12 | 20.6 | 2.47 |
| O0102 | h | Oficial 1ª | 0.36 | 20.46 | 7.37 |
| O0110 | h | Peó | 1.2 | 16.75 | 20.10 |
| P1609 | m3 | Excavació de terres | 1.175 | 11.12 | 13.07 |
| E0502 | m3 | Formigó HM-20 fonaments | 1 | 62.85 | 62.85 |
| %1613 | % | Despeses indirectes | 6 % | 105.86 | 6.35 |
|  |  | Total |  |  | 112.21 |

| Amidament | Uts. | Parcial |
|---|---|---|
| P-15a + R-301 | 2 | 2.00 |
| Total |  | 2 |

**E0754** u Placa quadrada d'alumini, L=60 cm, nivell 2 HI
18 u × 85.9 = 1546.20
Placa quadrada d'alumini per a senyals de trànsit de L=60 cm, nivell 2 HI, inclòs ancoratges i cargoleria.

| Codi | Ut | Descripció | Rendiment | Preu | Import |
|---|---|---|---|---|---|
| O0102 | h | Oficial 1ª | 0.175 | 20.46 | 3.58 |
| O0110 | h | Peó | 0.2 | 16.75 | 3.35 |
| P1485 | u | Placa quadrada alumini reflect. 60 cm. (material; 12/01/2009) | 1 | 74.112588 | 74.11 |
| %1613 | % | Despeses indirectes | 6 % | 81.04 | 4.86 |
|  |  | Total |  |  | 85.9 |

| Amidament | Uts. | Parcial |
|---|---|---|
| S-13 | 18 | 18.00 |
| Total |  | 18 |

**E0757DG** m2 Placa d'alumini >0,50 m² i <1,00 m², nivell 3 DG, amb abraçadores (07/12/1994)
10 m2 × 265.4 = 2654.00
Placa d'alumini superior a 0,50 m² i fins a 1,00 m², per a senyals de trànsit d'orientació, amb revestiment reflectant DG nivell 3, inclosos abraçadores d'unió al suport i cargoleria corresponent, totalment col·locada.

| Codi | Ut | Descripció | Rendiment | Preu | Import |
|---|---|---|---|---|---|
| O0101 | h | Cap de colla | 0.15 | 20.6 | 3.09 |
| O0102 | h | Oficial 1ª | 0.3 | 20.46 | 6.14 |
| O0110 | h | Peó | 0.4 | 16.75 | 6.70 |
| P1497DG | m2 | Placa d'alumini de 0,50 m2 a 1,00 m2 nivell 3 DG (material) | 1 | 249.47 | 249.47 |
| vg | % | Despeses indirectes | 0 | 6 | 0.00 |
|  |  | Total |  |  | 265.4 |

| Amidament | Uts. | Parcial |
|---|---|---|
| P-15a + R-301 | 10 | 10.00 |
| Total |  | 10 |

**E0755** m2 Placa d'alumini fins a 0,25 m², nivell 2 HIP, amb abraçadores
1.2 m2 × 283.46 = 340.15
Placa d'alumini fins a 0,25 m², per a senyals de trànsit senyals d'orientació, amb revestiment reflectant nivell 2 HIP, inclosos abraçadores d'unió al suport i cargoleria corresponent, totalment col·locada.

| Codi | Ut | Descripció | Rendiment | Preu | Import |
|---|---|---|---|---|---|
| O0101 | h | Cap de colla | 0.15 | 20.6 | 3.090 |
| O0102 | h | Oficial 1ª | 0.3 | 20.46 | 6.138 |
| O0110 | h | Peó | 0.4 | 16.75 | 6.700 |
| P1495 | m2 | Placa d'alumini fins 0,25 m2 (material; 11/03/2009) | 1 | 251.49 | 251.490 |
| %1613 | % | Despeses indirectes | 6 % | 267.418 | 16.045 |
|  |  | Total |  |  | 283.46 |

| Amidament | Uts. | Llarg | Ample | Parcial |
|---|---|---|---|---|
| Complementari S-810 | 10 | 0.6 | 0.2 | 1.20 |
| Total |  |  |  | 1.2 |

**E0744** u Base d'acer galvanitzat per a suport de 76 mm.
16 u × 104.04 = 1664.64

| Codi | Ut | Descripció | Rendiment | Preu | Import |
|---|---|---|---|---|---|
| O0102 | h | Oficial 1ª | 0.05 | 20.46 | 1.02 |
| O0110 | h | Peó | 0.09 | 16.75 | 1.51 |
| P1471 | u | Base d'acer galvanit. suport 76 mm. (material) | 1 | 95.62 | 95.62 |
| %1613 | % | Despeses indirectes | 6 % | 98.15 | 5.89 |
|  |  | Total |  |  | 104.04 |

| Amidament | Uts. | Parcial |
|---|---|---|
| S-13 | 8 | 8.00 |
| P-15a + R-301 | 8 | 8.00 |
| Subtotal |  | 16.00 |
| Total |  | 16 |

**E0738B** m Pal d'alumini anoditzat color plata, Ø76 mm. MB
87.8 m × 27.79 = 2439.96
Pal d'alumini anoditzat color plata, de 76 mm. de diàmetre MB, col·locat.

| Codi | Ut | Descripció | Rendiment | Preu | Import |
|---|---|---|---|---|---|
| O0102 | h | Oficial 1ª | 0.05 | 20.46 | 1.02 |
| O0110 | h | Peó | 0.09 | 16.75 | 1.51 |
| P1481 | m | Pal alumini diàmetre 76 mm. MB (material; 12/01/2009) | 1 | 23.6946 | 23.69 |
| %1613 | % | Despeses indirectes | 6 % | 26.22 | 1.57 |
|  |  | Total |  |  | 27.79 |

| Amidament | Uts. | Llarg | Parcial |
|---|---|---|---|
| S-13 | 18 | 3.3 | 59.40 |
| P-15a + R-301 | 8 | 3.55 | 28.40 |
| Subtotal |  |  | 87.80 |
| Total |  |  | 87.8 |

**E0784** u Balisa solar de 3 LED de 8 mm. a una cara
18 u × 60.03 = 1080.54
Balisa de senyalització solar de 3 LED de 8 mm. a una cara amb llum blanca intermitent instal·lada amb resina epoxi.

| Codi | Ut | Descripció | Rendiment | Preu | Import |
|---|---|---|---|---|---|
| O0102 | h | Oficial 1ª | 0.075 | 20.46 | 1.53 |
| O0110 | h | Peó | 0.075 | 16.75 | 1.26 |
| P0784 | u | Balisa solar de led (material; 02/09/2009) | 1 | 40 | 40.00 |
| P07841 | u | pp resina i altres (material; 02/09/2009) | 1 | 13 | 13.00 |
| M0214 | h | Camió grua (maquinària; 12/01/2009) | 0.02 | 42.073368 | 0.84 |
| %1613 | % | Despeses indirectes | 6 % | 56.63 | 3.40 |
|  |  | Total |  |  | 60.03 |

**E0780** u Balisa cilíndrica H-75, nivell 2 HI , h=75cm
16 u × 37.67 = 602.72
Balisa cilíndrica tipus H-75, nivell 2 HI , 75 cm d'alçada , fabricada en polietilè amb memòria de forma i alta resistència a cops de vehicles a baixa i alta velocitat; amb dues bandes reflectants de nivell 2 de retrorreflectància de 100 mm d'amplada, totalment col·locada

| Codi | Ut | Descripció | Rendiment | Preu | Import |
|---|---|---|---|---|---|
| O0102 | h | Oficial 1ª | 0.3 | 20.46 | 6.14 |
| O0110 | h | Peó | 0.3 | 16.75 | 5.03 |
| P1477 | u | Balisa cilíndrica H-75, alçada 75 cm, nivell reflectant 3 (material) | 1 | 21 | 21.00 |
| M0214 | h | Camió grua | 0.08 | 42.073368 | 3.37 |
| %1613 | % | Despeses indirectes | 6 % | 35.54 | 2.13 |
|  |  | Total |  |  | 37.67 |

**E0781C** u Pilona tubular flexible Ø100 mm., h=1000 mm banda reflectant
10 u × 49.16 = 491.60
Pilona tubular flexible de Ø100x1000 mm d'alçada, color negre, amb banda reflectant, segons plànols, totalment col·locada.

| Codi | Ut | Descripció | Rendiment | Preu | Import |
|---|---|---|---|---|---|
| O0102 | h | Oficial 1ª | 0.15 | 20.46 | 3.07 |
| O0110 | h | Peó | 0.3 | 16.75 | 5.03 |
| P0504 | m3 | Formigó HM-20 posat a l'obra | 0.05 | 52 | 2.60 |
| P1477D | u | Pilona tubular flexible Ø100 mm., h=1000 mm amb banda reflectant, color negre (material) | 1 | 34 | 34.00 |
| M0214 | h | Camió grua | 0.04 | 42.073368 | 1.68 |
| %1613 | % | Despeses indirectes | 6 % | 46.38 | 2.78 |
|  |  | Total |  |  | 49.16 |

### 04.04 MURS
Import: 1800.54

**E0421** m2 Muret de 20 cm. de gruix de blocs prefabricats de 40x20x20 cm
4 m2 × 47.99 = 191.96
Muret de 20 cm. de gruix de blocs prefabricats de 40x20x20cm. a dues cares vistes amb relleu, totalment acabat.

| Codi | Ut | Descripció | Rendiment | Preu |
|---|---|---|---|---|
| O0101 | h | Cap de colla | 0.2 | 20.6 |
| O0102 | h | Oficial 1ª | 0.6 | 20.46 |
| O0110 | h | Peó | 0.6 | 16.75 |
| P0818 | u | Bloc relleu 40x20x20 cm.c.v.c | 12.5 | 1.44228 |
| E0108 | m3 | Morter de ciment elaborat a l'obra | 0.016 | 50.96 |
| %1613 | % | Despeses indirectes | 6 % |  |

| Amidament | Uts. | Llarg | Parcial |
|---|---|---|---|
| Mur de blocs | 1 | 4 | 4.00 |
| Total |  |  | 4 |

**E0421A** m2 Muret fàbrica blocs formigo hidròfug, de 40x20x20 cm, massissats
4 m2 × 62.79 = 251.16
Muret de 20 cm d'espessor de fàbrica, de bloc massissat de formigó, per revestir, color gris, 40x20x20 cm, resistència normalitzada R10 (10 N/mm²), rebuda amb morter de ciment industrial, color gris, amb additiu hidròfug, M-5, subministrat a granel.

| Codi | Ut | Descripció | Rendiment | Preu |
|---|---|---|---|---|
| O0101 | h | Cap de colla | 0.2 | 20.6 |
| O0102 | h | Oficial 1ª | 0.8 | 20.46 |
| O0110 | h | Peó | 0.8 | 16.75 |
| P0818A | u | Bloc de formigó 40x20x20 gris hidròfug (material) | 12.5 | 0.96 |
| E0108A | m3 | Morter de ciment gris amb additiu hidròfug (material) | 0.016 | 61 |
| P0607 | kg | Acer corrugat B-500s en barres (material; 01/04/2009) | 7.25 | 0.7171 |
| P0506 | m3 | Formigó HA-25 posat a l'obra (material; 10/07/2006) | 0.13 | 55 |
| %1613 | % | Despeses indirectes | 6 % |  |

| Amidament | Uts. | Llarg | Parcial |
|---|---|---|---|
| Mur blocs | 1 | 4 | 4.00 |
| Total |  |  | 4 |

**E0421D** m Remat de coronació amb peça en forma d'U, 20 cm amplada
4 m × 31.75 = 127.00
Remat de coronació amb peça en forma d'U de 20 cm amplada

| Codi | Ut | Descripció | Rendiment | Preu | Import |
|---|---|---|---|---|---|
| O0101 | h | Cap de colla | 0.12 | 20.6 | 2.47 |
| O0102 | h | Oficial 1ª | 0.6 | 20.46 | 12.28 |
| O0110 | h | Peó | 0.6 | 16.75 | 10.05 |
| P0818C | u | Peça en forma d'U, 20 cm d'amplada (material) | 5 | 0.98 | 4.90 |
| E0108 | m3 | Morter de ciment elaborat a l'obra | 0.005 | 50.96 | 0.25 |
| %1613 | % | Despeses indirectes | 6 % | 29.95 | 1.80 |
|  |  | Total |  |  | 31.75 |

| Amidament | Uts. | Llarg | Parcial |
|---|---|---|---|
| Remat mur | 1 | 4 | 4.00 |
| Total |  |  | 4 |

**E0666F** m2 Feltre geotextil de polipropilè 350 g/m2
16 m2 × 4.8 = 76.80
Feltre geotextil de polipropilè amb un pes mínim de 350 g/m2 no teixit, 100% foradat per ambdues cares, amb resistència a la perforació igual o superior a 4250 N, inclòs pèrdues per retalls i encavalcaments, regularització i anivellament de superfície d'assentament, totalment col·locat.

| Codi | Ut | Descripció | Rendiment | Preu | Import |
|---|---|---|---|---|---|
| O0101 | h | Cap de colla | 0.003 | 20.6 | 0.0618 |
| O0102 | h | Oficial 1ª | 0.03 | 20.46 | 0.6138 |
| O0110 | h | Peó | 0.03 | 16.75 | 0.5025 |
| P0642F | m2 | Geotèxtil 350 g/m2 resist>= 4250 N (material; 12/01/2009) | 1.1 | 3.049392 | 3.3543 |
| %1613 | % | Despeses indirectes | 6 % | 4.5324 | 0.2719 |
|  |  | Total |  |  | 4.8 |

| Amidament | Uts. | Llarg | Ample | Parcial |
|---|---|---|---|---|
|  | 1 | 8 | 2 | 16.00 |
| Total |  |  |  | 16 |

**E0867** m Tub porós PVC Ø200 per trasdós mur drenatge
8 m × 11.58 = 92.64
Tub porós PVC de 200 mm de diàmetre, amb junt d'estanqueïtat, col·locat en rasa de trasdós de mur per drenatge.

| Codi | Ut | Descripció | Rendiment | Preu | Import |
|---|---|---|---|---|---|
| O0102 | h | Oficial 1ª | 0.05 | 20.46 | 1.02 |
| O0110 | h | Peó | 0.05 | 16.75 | 0.84 |
| P1151 | m | Tub porós de DN200 mm (material) | 1 | 7.31 | 7.31 |
| P1171 | pp | Accessoris i connexions PVC (material; 12/01/2009) | 1 | 1.761642 | 1.76 |
| %1613 | % | Despeses indirectes | 6 % | 10.93 | 0.66 |
|  |  | Total |  |  | 11.58 |

**E0337** m3 Graveta 18-25mm, amidat sobre perfil
2 m3 × 25.95 = 51.90
Subministrament i col·locació de graveta, amidat sobre perfil.

| Codi | Ut | Descripció | Rendiment | Preu | Import |
|---|---|---|---|---|---|
| O0101 | h | Cap de colla | 0.04 | 20.6 | 0.82 |
| O0102 | h | Oficial 1ª | 0.08 | 20.46 | 1.64 |
| O0110 | h | Peó | 0.15 | 16.75 | 2.51 |
| P0322 | m3 | Grava de pedrera de 18-25 mm. (material) | 1 | 18.02 | 18.02 |
| M0207 | h | Retroexcavadora | 0.025 | 59.41 | 1.49 |
| %1613 | % | Despeses indirectes | 6 % | 24.48 | 1.47 |
|  |  | Total |  |  | 25.95 |

| Amidament | Uts. | Llarg | Ample | Alt | Parcial |
|---|---|---|---|---|---|
|  | 1 | 8 | 0.5 | 0.5 | 2.00 |
| Total |  |  |  |  | 2 |

**E0701M** m Barana d'acer amb perfils superior i inferior 50x20x1.5 mm.
8 m × 99.94 = 799.52
Barana d'acer amb perfils superior i inferior 50x20x1.5 mm. ,barres verticals diàmetre 20 mm.cada 10cm., de 100 cm. d'alçaria,muntants cada 150 cm. de 50x50x2 mm soldades, emprimació i 2 dues capes de pintura color RAL 5009 o negre incloses,amb ancoratges a mur amb pletina d'1 cm. i 4 visos amb tacs, col.locada i totalment acabada.

| Codi | Ut | Descripció | Rendiment | Preu | Import |
|---|---|---|---|---|---|
| O0101 | h | Cap de colla | 0.05 | 20.6 | 1.03 |
| O0102 | h | Oficial 1ª | 0.25 | 20.46 | 5.12 |
| O0110 | h | Peó | 0.6 | 16.75 | 10.05 |
| P1423M | m | Barana acer .passa.trave. (material; 16/04/2012) | 1 | 70.161455164035 | 70.16 |
| P1903 | kg | Pintura d'emprimació (material; 12/01/2009) | 0.17 | 6.397542 | 1.09 |
| P1904 | kg | Pintura (material; 12/01/2009) | 2 × 0.34 | 7.201098 | 4.90 |
| M0235 | h | Equip de soldadura elèctrica (maquinària; 12/01/2009) | 0.1 | 14.546424 | 1.45 |
| M0226 | h | Grup electrògen de 20/30 kVA (maquinària; 12/01/2009) | 0.1 | 4.73892 | 0.47 |
| %1613 | % | Despeses indirectes | 6 % | 94.27 | 5.66 |
|  |  | Total |  |  | 99.94 |

**E0505** m3 Formigó HA-25 fonaments i soleres
2 m3 × 65.96 = 131.92
Formigó tipus HA-25 en fonaments i soleres, elaborat en planta,col·locat.

| Codi | Ut | Descripció | Rendiment | Preu | Import |
|---|---|---|---|---|---|
| O0101 | h | Cap de colla | 0.025 | 20.6 | 0.52 |
| O0102 | h | Oficial 1ª | 0.1 | 20.46 | 2.05 |
| O0110 | h | Peó | 0.2 | 16.75 | 3.35 |
| P0506 | m3 | Formigó HA-25 posat a l'obra | 1.02 | 55 | 56.10 |
| M0225 | h. | Vibrador | 0.1 | 2.091306 | 0.21 |
| %1613 | % | Despeses indirectes | 6 % | 62.23 | 3.73 |
|  |  | Total |  |  | 65.96 |

**E0517** kg Acer especial B-500S de límit elàstic 500 N/mm2 en barres corrugades
80.04 kg × 0.97 = 77.64
Acer B-500S de límit elàstic 500 n/mm2 en barres corrugades, inclusivament l'elaboració i la seva col·locació

| Codi | Ut | Descripció | Rendiment | Preu | Import |
|---|---|---|---|---|---|
| O0101 | h | Cap de colla | 0.001 | 20.6 | 0.0206 |
| O0102 | h | Oficial 1ª | 0.004 | 20.46 | 0.0818 |
| O0110 | h | Peó | 0.004 | 16.75 | 0.0670 |
| P0602 | kg | Filferro recuit (material; 12/01/2009) | 0.008 | 1.565904 | 0.0125 |
| P0607 | kg | Acer corrugat B-500s en barres | 1 | 0.7171 | 0.7171 |
| M0245 | h | Cisalla elèctrica (maquinària; 12/01/2009) | 0.003 | 3.729324 | 0.0112 |
| M0246 | h | Màquina de doblegar rodó d'acer (maquinària; 12/01/2009) | 0.003 | 2.997882 | 0.0090 |
| %1613 | % | Despeses indirectes | 6 % | 0.9192 | 0.0552 |
|  |  | Total |  |  | 0.97 |

## 05 SEGURETAT I SALUT (13/03/2019)
Import: 7914.98

## Preus auxiliars

**E0108** m3 Morter de ciment elaborat a l'obra
Preu: 50.96

| Codi | Ut | Descripció | Rendiment | Preu | Import |
|---|---|---|---|---|---|
| O0110 | h | Peó | 1 | 16.75 | 16.75 |
| P1601 | m3 | Aigua | 0.2 | 0.65 | 0.13 |
| P0301 | m3 | Sorra per a formigons i morters (material) | 0.67 | 22.15 | 14.84 |
| P0401 | kg | Ciment pòrtland P-350 | 200 | 0.07 | 14.00 |
| M0218 | h | Formigonera de 250 l (maquinària; 10/07/2006) | 0.7 | 7.48 | 5.24 |
|  |  | Total |  |  | 50.96 |

**E0515** m2 Encofrat de fusta per a fonaments i/o formigó ocult
Preu: 24.49
Encofrat de fusta per a fonaments i formigó ocult, col·locat.

| Codi | Ut | Descripció | Rendiment | Preu | Import |
|---|---|---|---|---|---|
| O0101 | h | Cap de colla | 0.02 | 20.6 | 0.41 |
| O0102 | h | Oficial 1ª | 0.11 | 20.46 | 2.25 |
| O0110 | h | Peó | 0.11 | 16.75 | 1.84 |
| P0602 | kg | Filferro recuit | 0.3 | 1.565904 | 0.47 |
| P0604 | kg | Claus d'acer (material; 12/01/2009) | 0.15 | 1.710132 | 0.26 |
| P0701 | m | Tauló de fusta de pi (material; 12/01/2009) | 2 | 0.422382 | 0.84 |
| P0702 | m3 | Llata de fusta de pi (material; 12/01/2009) | 0.001 | 288.456 | 0.29 |
| P0704 | m2 | Tauler de fusta de pi 22 mm. (material; 01/04/2009) | 1 | 15.049 | 15.05 |
| P0706 | u | Puntal telescòpic. (material; 12/01/2009) | 0.05 | 11.290992 | 0.56 |
| P0707 | l | Desencofrant (material; 12/01/2009) | 0.05 | 1.59681 | 0.08 |
| M0214 | h | Camió grua | 0.025 | 42.073368 | 1.05 |
| %1613 | % | Despeses indirectes | 6 % | 23.10 | 1.39 |
|  |  | Total |  |  | 24.49 |

**E0516** m2 Encofrat de fusta per a formigó vist
Preu: 30.52
Encofrat de fusta per a formigó vist, col·locat.

| Codi | Ut | Descripció | Rendiment | Preu | Import |
|---|---|---|---|---|---|
| O0101 | h | Cap de colla | 0.02 | 20.6 | 0.41 |
| O0102 | h | Oficial 1ª | 0.2 | 20.46 | 4.09 |
| O0110 | h | Peó | 0.2 | 16.75 | 3.35 |
| P0602 | kg | Filferro recuit | 0.3 | 1.565904 | 0.47 |
| P0604 | kg | Claus d'acer | 0.15 | 1.710132 | 0.26 |
| P0701 | m | Tauló de fusta de pi | 2 | 0.422382 | 0.84 |
| P0702 | m3 | Llata de fusta de pi | 0.001 | 288.456 | 0.29 |
| P0704 | m2 | Tauler de fusta de pi 22 mm. | 1 | 15.049 | 15.05 |
| P0706 | u | Puntal telescòpic. | 0.05 | 11.290992 | 0.56 |
| P0707 | l | Desencofrant | 0.06 | 1.59681 | 0.10 |
| M0214 | h | Camió grua | 0.08 | 42.073368 | 3.37 |
| %1613 | % | Despeses indirectes | 6 % | 28.79 | 1.73 |
|  |  | Total |  |  | 30.52 |

## Recursos

**O0110** h Peó
Manobre

**P1613** u Cànon d'abocador
Canon d'abocador

**P0411** t BBTM, 11B PMB 45/80-65 en obra
Emulsió catiònica tipus ECL-0

**P0329** m3 Sorra de pedrera 0/6 sil.-porf
Sorra de pedr. 0/6 sil.-porf.

**P1902** u Rigola blanca 20x20x8 cm
Rigola blanca 20x20x8

**P19022** u Rigola blanca 30x30X7 cm
Rigola blanca 30x30X7

**P0813** m2 Rajola hidràulica color 20x20x4 cm
Rajola hidr.color 20x20x4 c

**P0812** m2 Rajola hidr. gris 20x20x4 cm
Rajola hidr. gris 20x20x4 c

**P0814** m2 Rajola hidràulica color 25x25x4 cm
Rajola hidr. color 25x25x4 cm.

**P1007** m Vorada pref. form. 8x20 cm. tipus jardí
Vorada pref. form. 8x20 cm. jardí

**P1020D** m Vorada remuntable formigó 20X15-7 TIPUS BORE720
Vorada remuntable formigó 20X15-8 TIPUS BORE720

**P1239** m Tub de pp DN160 mm., SN 8 kN/m2
Tub de pp d 160 mm., SN 8 kN/m2

**P1240** m Tub de pp DN250 mm., SN 8 kN/m2
Tub de pp d 250 mm., SN 8 kN/m2

**P1241** m Tub de pp DN315 mm., SN 8 kN/m2
Tub de pp d 315 mm., SN 8 kN/m2

**P1242** m Tub de pp DN400 mm., SN 8 kN/m2
Tub de pp d 400 mm., SN 8 kN/m2

**P1243** m Tub de pp DN500 mm., SN 8 kN/m2
Tub de pp d 500 mm., SN 8 kN/m2

**P0652** u Conus prefabricat 1000x800 mm
Conus prefabricat 1000x600 mm

**P0620B** u Tapa fosa Ø650 mm. exterior, marc Ø800 mm., classe D-400
Tapa Ø650 mm. exterior i bastiment, pou Ø800 mm., estanca i insonora

**P0632** m2 Tapa tràmex de 0.03x0.03m
Reixa de 0.03x0.03m

**P0616B0** u Reixa i bastiment 973x490x70 mm
Reixa i bastiment 973x500x70 mm.

**P06212** u Reixa i bastiment 700x360x100 mm
Reixa i bastiment 650x330x40 mm.

**P1485** u Placa quadrada alumini reflect. 60 cm
Placa quadrada alumini reflect.60 cm.

**P1497DG** m2 Placa d'alumini de 0,50 m2 a 1,00 m2 nivell 3 DG
Placa d'alumini de 0,50 m2 a 1.00 m2 nivell 3 DG

**P1481** m Pal alumini diàmetre 76 mm. MB
Pal alumini 76 mm. diàmetre

**P0818A** u Bloc de formigó 40x20x20 gris hidròfug
Bloc buit de formigó, per revestir, color gris, 40x20x20 cm, resistència normalitzada R10 (10 N/mm²)

**E0108A** m3 Morter de ciment gris amb additiu hidròfug
Morter industrial per a obra de paleta, de ciment, color gris, amb additiu hidròfug, categoria M-5 (resistència a compressió 5 N/mm²), subministrat a granel, segons UNE-EN 998-2.

**P0642F** m2 Geotèxtil 350 g/m2 resist>= 4250 N
Geotextil 350 g/m2 resist>= 4250 N

**P1151** m Tub porós de DN200 mm
Tub porós de Ø200mm

**P1423M** m Barana acer .passa.trave
Barana acer galv.passa.trave.

**P0301** m3 Sorra per a formigons i morters
Sorra per a formigons i mort.
